# Grundschule Rheinhausen
Angebotsaufforderung (GAEB 90, DA83)
DV-Nummer: 430
Währung: EUR
Auftraggeber: Gemeinde Rheinhausen Bgm. Dr. Jürgen Louis Hauptstr. 95 7936

## Zusätzlicher Text
16-018 PROJEKTÜBERSICHT

GEWERKE: Gewerk

LÜFTUNGSINSTALLATION nach DIN 18379

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

PLANUNG
AUSSEN
-ANLAGEN :
  AG Freiraum PartGmbB
  Landschaftarchitekten
  Poststraße 2
  79098 Freiburg im Breisgau
  Tel.: 0761 / 590071 - 0
  Fax: 0761 / 50526
  E-Mail: info@ag-freiraum.de

Alle während der Kalkulationszeit auftretenden Fragen
sind an die jeweiligen Planungsbüros zu richten.

## Zusätzlicher Text
16-018 VORBEMERKUNGEN

Folgende Vertragsbedingungen werden vereinbart:

Die VOB in der aktuellen Fassung ist Bestandteil des
Vertrages.

Dem vollständig ausgefüllten Leistungsverzeichnis ist
vom Bieter eine aktuelle Freistellungsbescheinigung
beizufügen.

Wird eine Abschrift oder ein LV mit Kurztext als
Angebot abgegeben, so bleibt der Text dieses Orginal-LV
als verbindlich gültig.

Ausführungsweise gemäß beiliegender Pläne (die dem LV
beigefügten Pläne, vorbehaltlich geringfügiger
Maßveränderungen, sind ausschließlich zur Kalkulation
dieses Angebotes). Die Ausführung erfolgt nach
örtlichem Aufmaß durch den Auftragnehmer und der
Absprache bzw. Freigabe durch die Bauleitung.

Abschlagszahlungen erfolgen entsprechend dem
Baufortschritt nach Vorlage eines prüfbaren Aufmaßes
mit einem Sicherheitseinbehalt in Höhe von 5 %.
Abschlagszahlungen können nur in Höhe eines über Aufmaß
ermittelten Leistungsstandes gestellt werden.

Ab 250.000,- EUR Abrechnungssumme netto erfolgt bei der
Schlussrechnung ein Gewährleistungseinbehalt in Höhe
von 3% der Abrechnungssumme bis zur Vorlage einer
entsprechenden Bankbürgschaftsurkunde.

Die Verjährungsfrist für Mängelansprüche nach VOB B §
13, beträgt 4 Jahre.

Hinweis zu Allgemeinen Einrichtungen:

Sämtliche sonstige Einrichtungbestandteile, die zur
Abwicklung der Arbeiten erforderlich sind, sind in die
Einheitspreise mit einzurechnen und werden nicht
gesondert vergütet.

Hinweise zu Umlagen bzw. Abzügen der Abrechnungssumme:

Das Anbringen von Werbebannern oder Schildern am
Baugerüst oder am Bauzaun ist untersagt. Für alle
Unternehmer wird ein Bauschild zur Verfügung gestellt.
Mit der hierfür erforderlichen Kostenumlage wird jede
Firma auf einer separaten Handwerkerleiste präsentiert.
Als Umlage für gemeinsames Bauschild mit
Handwerkerleiste erfolgt ein Abzug in Höhe von 250,-
EUR netto.

Es erfolgt kein Abzug für die Bauleistungsversicherung.

Es erfolgt kein Abzug für Baustrom und Bauwasser..

Bei Vereinbarung einer Skontierung, beträgt die Frist
10 Kalendertage nach Eingang der Rechnung beim
Architekten.

Die Entsorgung von Abfall aus dem Bereich des
Auftragnehmers, sowie das Beseitigen der
Verunreinigungen, die von den Arbeiten des
Auftragnehmers herrühren, ist gemäß VOB/C vom AN selbst
zu veranlassen.

Hinweise zu Aufmaße:

Die Aufmaße sind nachvollziehbar räumlich gegliedert
aufzustellen. Grundsätzlich sind hierfür Aufmaßpläne
vom Auftragnehmer zu erstellen. Die Grundlage für die
Aufmaßpläne sind die Ausführungspläne der Fachplaner.
Im Einzelfall sind die Aufmaße gemeinsam mit der
Fachbauleitung durchzufüren. Die Fachbauleitung erhält
die Originale der Aufmaßblätter, der AN eine Kopie. Die
Massen der einzelnen Aufmaßblätter sind in eine nach
Titeln und Positionen geordnete Aufmaßzusammenstellung
zu übertragen, die laufend fortgeschrieben wird.

Hinweise zu gleichwertigen Materialien bzw.
Ausführungen:

Bei einigen Positionen dieses LV ist die Möglichkeit
gegeben gleichwertige Materialien anzubieten. Das Feld
angebotenes Produkt oder Fabrikat ist in jedem Fall vom
Bieter zwingend auszufüllen, auch wenn das Leitprodukt
oder Leitfabrikat angeboten wird. Eintragungen wie
"siehe oben" oder "wie ausgeschrieben" oder ähnliches
sind nicht ausreichend. Fehlt die konkrete Angabe vom
angebotenen Produkt oder Fabrikat ist das Angebot
unvollständig und kann nicht gewertet werden. Die
Gleichwertigkeit ist schon zur Angebotsabgabe anhand
detaillierter technischer Unterlagen nachzuweisen sonst
ist das Angebot unvollständig und kann nicht gewertet
werden.

Hinweise zur Kalkulation:

Alle Leistungen verstehen sich, wenn nicht ausdrücklich
anders angegeben, inklusive Lieferung und fachgerechtem
Einbau. Alle durch den AN zu entsorg- enden Materialen
und Bauteile gehen in das Eigentum des Unternehmers
über.
In die Einheitspreise sind die entsprechenden
Transport- und Entsorgungskosten miteinzukalkulieren.

Bei widersprüchlichen Angaben zur Ausführung gilt LV
vor Plan.

## Zusätzlicher Text
16-018 ANGABEN ZUR BAUSTELLE UND AUSFÜHRUNG

Angaben zur Baustelle

Grundstück
Das Baugrundstück befindet sich in Rheinhausen im
Bürgerzentrum 2.
Das Baufeld für den Neubau der Grundschule liegt
gegenüber dem bestehenden Bürgerhaus und dem
Mehrgenerationenhaus auf der bisherigen
Parkplatzfläche.

Die Zufahrt erfolgt über die `Hauptstraße´ sowie die
Straße `Im Bürgerzentrum´.
Ausbaustandard: Asphaltierte Straße mit
Asphaltdeckschicht.
Das Baugrundstück selbst ist zum Teil versiegelt. Das
restliche Grundstück ist unbebaute Ackerfläche.

Siehe hierzu beigefügter Lageplan.

Dem AN wird geraten sich über die örtliche Situation
der Baustelle, der Beschaffenheit der Zufahrtswege, der
Verkehrs- und Versorgungsanlagen selbst durch
Augenschein und ggf. durch Rückfrage bei der Bauleitung
zu unterrichten.

Baubeschreibung
Der geplante Neubau der Grundschule ist ein
zweigeschossiges Gebäude und nicht unterkellert. Das
Gebäude besitzt ein flachgeneigtes Dach.
Der Haupteingang befindet sich auf der Westseite.
Die gesamte Tragkonstruktion, Wände und Decken werden
in Stahlbeton ausgeführt. Gegründet wird die
Tragkonstruktion auf einer statisch tragenden
Bodenplatte aus Stahlbeton.

Baukonstruktion
- Außenwände Stahlbeton 25 cm mit WDVS
- Innenwände tragend: Stahlbeton 25 cm, verputzt
- Innenwände nichttragend: Metall-Ständerwände
- Bodenplatte Stahlbeton d = 35 cm,
- Dämmung unter der Bodenplatte mit Perimeterdämmung im
Randbereich
- Geschossdecke EG Stahlbeton 30 cm mit abgehängten
Akustikdecken
- Geschossdecke OG Stahlbeton 25 cm mit abgehängten
Akustikdecken
- Dach: flachgeneigtes Dach
- Fenster: 3-fach Verglasung als Holz-Alu-Elemente
- Aussentüren: Alu-Elementtüren
- Sonnenschutz: außenliegende Raffstoren
- Bodenaufbauten: Zementestrich und
Calciumsulfatestrich
- Bodenbeläge: Linoleum und Fliesenbelag.

Haustechnik
Die Wärmeversorgung erfolgt über eine Grundwasser-
Wärmepumpe mit Brunnenanlage. Die Räume erhalten
Fußbodenheizung.
Der hohe energetische Standard des Gebäudes
berücksichtigt sowohl den winterlichen, als auch den
sommerlichen Wärmeschutz. Es wird außerdem eine
Lüftungsanlage zur kontrollierten Be- und Entlüftung
mit Wärmerückgewinnung vorgesehen. Diese sorgt zu allen
Jahreszeiten für frische und unverbrauchte Luft im
Gebäude und trägt in hohem Maße zur Energieeinsparung
bei.

Verkehrsverhältnisse auf der Baustelle, freizuhaltende
Flächen
Zufahrten und Wege für Baustellenverkehr werden vor
Arbeitsbeginn gemeinsam mit der Bauleitung besprochen
und abgestimmt.

Anschlüsse, für Wasser, Energie
Die Baustelleneinrichtung der Rohbaufirma beinhaltet
das Herstellen von Anschlüssen von Baustrom. Der
Bauwasseranschluss wird bauseits hergestellt.  Die Lage
der Anschlüsse ist im Baustelleneinrichtungsplan
enthalten und im Vorfeld mit der Bauleitung
abzustimmen.

Zur Mitbenutzung überlassene Flächen und Räume
Lagerflächen stehen ausschließlich auf dem
Baugrundstück zur Verfügung und sind vor
Ausführungsbeginn mit der Bauleitung abzustimmen.
Lager- und Unterkunftsräume stehen im Gebäude nicht zur
Verfügung. Das Abtrennen von Einzelräumen mit Bautüren
ist untersagt.

Bodenverhältnisse, Grundwasser
Das Bodengutachten wird als Anlage zum LV zur Verfügung
gestellt.

Schutzgebiete oder Schutzzeiten
Schutzgebiete auf dem Baugrundstück sind keine bekannt.
Schutzzeiten richten sich nach der "Allgemeinen
Verwaltungsvorschrift zum Schutz gegen Baulärm"
(Geräuschimmissionen) vom 19. August 1970 (Beil. zum
BAnz. Nr. 160).
Die örtlichen polizeilichen Ruhezeiten sind
einzuhalten.

Fahrspuren von Kettenfahrzeugen und LKWs oder Radlader
sind nach Abschluss der Arbeiten zu glätten.

Schutz von Bäumen, Pflanzenbeständen,
Vegetationsflächen,
Bauteilen, Bauwerken, Grenzsteinen o.Ä.
Im Baufeld sind keine schützenswerte Bäume und
Pflanzenbestände vorhanden. Die Strassenbordsteine und
öffentliche Verkehrsflächen sind vor Beschädigungen und
Verunreinigungen zu schützen.
Evetuell auftretende Verunreinigungen sind durch den AN
sofort eigenverantwortlich oder auf erstes Anfordern zu
beseitigen.

Im Baugelände vorhandene Leitungen
Im Baugelände befinden sich Ver- und
Entsorgungsleitungen. Diese Leitungen sind bei den
Grabarbeiten zu berücksichtigen und vor Beschädigung zu
schützen. Über die Lage hat sich der Unternehmer vor
Arbeitsbeginn selbst in Kenntnis zu setzen.

Vermutete oder Bekannte Hindernisse u Kampfmittel
Hindernisse im Boden sind keine bekannt.
Kampfmittel im Boden sind keine bekannt.
Die Kampfmittelfreiheit muss vor Arbeitsbeginn
bestätigt sein.

Regelung und Sicherung des Verkehrs
Für das Einholen der Genehmigungen für das Erstellen
von Gerüsten, Grabarbeiten im Straßenraum, Errichten
von Kränen, Absperrungen ist der Unternehmer selbst
verantwortlich.

Fassadengerüst
Ab Herstellung der EG Wände wird bauseits ein
Fassadengerüst erstellt.
Das zur Benutzung übelassene Fassadengerüst darf nicht
eigenmächtig umgebaut werden. Verschmutzungen des
Gerüstes durch Bauschutt und Abfälle sind, sofern diese
auftreten, vor Verlassen der Baustelle zu entfernen.

Vom Auftraggeber bereitgestellten Stoffe und Bauteile
Sofern das Leistungsverzeichnis nichts anderes
vorsieht, werden keine Stoffe und Bauteile vom AG
geliefert.

Vom Auftraggeber erbrachte Arbeitsleistungen
Sofern das Leistungsverzeichnis nichts anderes
vorsieht, werden keine Arbeitsleistungen vom AG
erbracht.

Leistungen für andere Unternehmer
Sofern Leistungen für andrere Unternehmer zu erbringen
sind hat der Unternehmer selbst mit dem jeweiligen AN
für einen entsprechenden Ausgleich zu sorgen.

## Zusätzlicher Text
16-018 ARBEITSSCHUTZMERKBLATT

Arbeitsschutzmerkblatt - Allgemeine Hinweise

1. Halten Sie sich nur dort auf, wo Sie auf Grund Ihres
Arbeitsauftrages Ihren Arbeitsplatz haben.

2. Auf der gesamten Baustelle sind Arbeitsschutzhelm
(nach DIN EN 397) und
Sicherheitsschuhe (nach DIN EN 345 S3) oder
Sicherheitsgummistiefel (nach DIN
EN 345 S5) zu tragen. Ausnahmen können im Bereich
geschlossener Räume, in
denen keine Gefahr von oben droht, zugelassen werden.
Beschäftigte, die das nicht beachten, werden von der
Baustelle verwiesen! Entsprechend den auszuführenden
Arbeiten sind erforderliche weitere Arbeitsschutzmittel
und Schutzausrüstungen zu benutzen.

3. Auf der Baustelle gilt ein absolutes Alkohol- und
Rauchverbot!

4. Die Beschäftigten auf der Baustelle sind
verpflichtet, für die eigene und für die
Sicherheit und Gesundheit anderer bei der Arbeit Sorge
zu tragen. Jede von Ihnen festgestellte unmittelbare
Gefahr für Sicherheit und Gesundheit sowie alle
festgestellten Sicherheitsmängel müssen Sie
unverzüglich Ihrem Vorgesetzten oder der Bauleitung
melden. Alle gefährlichen Vorkommnisse sind
meldepflichtig!
Sie sind auch verpflichtet, für die Sicherheit und
Gesundheit der Personen zu
sorgen, die von ihren Handlungen oder Unterlassungen
bei der Arbeit betroffen
sind.

5. Die Beschäftigten auf der Baustelle sind
verpflichtet, Werkzeuge, Arbeitsstoffe,
Transportmittel und sonstige Arbeitsmittel nur
bestimmungsgemäß zu verwenden.

6. Das Entfernen oder Ändern von
Sicherheitskennzeichnungen, Sicherheitseinrichtungen,
Gerüstteile bzw. Absperrungen ist nur befugten
Vorgesetzten gestattet bzw. unterliegt der
Weisungsbefugnis.

7. Die Baustellen- Brandschutzordnung ist einzuhalten.
Informieren Sie sich über die örtlichen
Brandbekämpfungsvorkehrungen und die Standorte der
Brandbekämpfungsmittel, Sammelpunkte usw.

8. Bei der Verwendung von elektrischen Werkzeugen und
Ausrüstungen sind der
ordnungsgemäße Zustand und die vorgeschriebenen
Prüfungen (Prüffristen) zu
beachten. Die verwendeten Werkzeuge, Maschinen und
Geräte müssen frei von
Beschädigungen und für die auszuführende Tätigkeit
geeignet sein.
Beachten Sie die geltenden Betriebsanweisungen und
Bedienungsanleitungen!

9. Beachten Sie die Straßenverkehrsordnung in Bezug auf
den Baustellenverkehr. Auf der Baustelle gilt als
Höchstgeschwindigkeit die Schrittgeschwindigkeit. Das
Abstellen von privaten Personenfahrzeugen ist nicht
gestattet.

10. Die Baustelle darf nur durch die gekennzeichneten
Zugänge befahren, betreten und verlassen werden.
Außerhalb der Arbeitszeit ist der Aufenthalt auf der
Baustelle verboten.

11. Jede Firma hat einen eigenen ausgebildeten
Ersthelfer zu benennen, welcher sich während der
Arbeitszeit auf der Baustelle aufhält.

12. Der Baustellenbereich ist regelmäßig zu reinigen
und sauber zu halten. Abfälle sind in geeigneten
Behältern zu sammeln und zu selbst entsorgen.
Behältnisse für
Gefahrstoffe sind gesondert zu erfassen.

13. Bei Arbeitsunfällen ist zu beachten:

- Jeder Unfall ist der Bauleitung zu melden.
- Die Erste Hilfe erfolgt durch ausgebildete Ersthelfer
am Unfallort oder im
  Sanitätsraum.
- Wenn aufgrund einer Verletzung mit Arbeitsunfähigkeit
zu rechnen ist, muss
  eine Vorstellung bei einem Durchgangsarzt erfolgen.
- Bei schweren Verletzungen hat ein sofortiger und
schonender Transport, unter
  Einschaltung des Rettungsdienstes, in ein Krankenhaus
zu erfolgen. Die
  vollständige Baustellenordnung und den Sicherheits-
und
  Gesundheitsschutzplan können bei der Bauleitung
eingesehen werden.

## Zusätzlicher Text
16-018 KONTAKTDATEN FÜR INFORMATIONEN
Der Bieter hat beim Bauherrn seine Kontaktdaten
(Firma, Adresse, Bearbeiter, Telefon, E-Mail Adresse)
zu hinterlegen um über Ergänzungen, Änderungen und
Rückfragen informiert werden zu können.

Eine Nichtberücksichtigung von Ergänzungen, Änderungen
und Rückfragen kann zum Auschluss des Angebots führen.

Kontakt für die Hinterlegung der Kontaktdaten des
Bieters:

Gemeinde Rheinhausen
Hauptstraße 95
79365 Rheinhausen
Frau Kern
T: 07643 / 9107 - 14
E: kern@rheinhausen.de

## Zusätzlicher Text
Hinweis zu im LV aufgeführten
DIN-Normen:

Für alle im LV aufgeführten DIN-Normen gilt der Zusatz
"oder gleichwertig", ohne dass dieser explizit nochmals
überall aufgeführt wird. D.h., es sind immer auch
gleichwertige Spezifikationen zu den aufgeführten
DIN-Normen zugelassen. Der Nachweis der Gleichwertigkeit zu
den aufgeführten DIN-Normen ist vom Bieter auf Verlangen
vorzulegen.

Hinweis zu im LV aufgeführten Leitfabrikaten:

Für Alternativangebote in den mit Leitfabrikaten
ausgeschriebenen Positionen gilt vorrangig die Erfüllung
der Technischen Kriterien.

Technische Rückfragen sind nur direkt bei der Vergabestelle
möglich.

Der Ablauf der Montage, die Rohrleitungsfuehrung sowie
die Inanspruchnahme von Durchbruechen und Aussparungen
muss anhand der Planunterlagen mit den an der
haustechnischen Installation beteiligten Firmen abgestimmt
sowie der technische und terminliche Montageablauf exakt
vereinbart werden.

Der Auftragnehmer ist verpflichtet, waehrend der gesamten
Montagezeit eine erfahrene und qualifizierte Fachkraft als
bauleitenden Monteur auf der Baustelle zu halten; dieser
muss offiziell benannt werden und bei Bauleitungsbesprechungen anwesend sein.

Fuer die gesamte Abwicklungszeit muss der Auftragnehmer
durch einen verantwortlichen Auftragsleiter, während der
Ausfuehrung, Montage und Uebergabe vertreten sein.

Die Bauleitung muss ueber alle von den Plan- und
Ausschreibungsunterlagen abweichenden Festlegungen
unterrichtet werden.

Werden fuer die Betriebsbereitschaft der installierten
Geraete und Armaturen noch Anschluesse wie Strom, Gas,
Wasser, Abwasser, Heizung usw. benoetigt, so muss der
Auftragnehmer rechtzeitig die erforderlichen
Veranlassungen treffen. Die Bauleitung ist hiervon
schriftlich in Kenntnis zu setzen; wird dies versaeumt,
so gehen die Mehrkosten zu Lasten des Auftragnehmers.

Vor Beendigung der Montage muessen saemtliche
Hilfsbefestigungen und Verstrebungen entfernt werden.

Fuer das Einsetzen der Rohrschellen und Konsolen und
Befestigungen darf kein Gips verwendet werden. Das Schlagen
der Loecher wird nicht besonders verguetet.
Als Lastduebel duerfen nur Metallduebel verwendet werden.

Bei Sichtmauerwerk oder Sichtbeton darf nicht gestemmt
werden. Erforderliche Durchfuehrungen oder Loecher muessen
gebohrt werden.

Das Fraesen von Schlitzen bis 1,0 m Laenge sowie Stemmen
von Wanddurchbruechen bis 0,12 m muss vom Auftragnehmer
in die Einheitspreise eingerechnet werden.

Muessen darüber hinaus Stemmarbeiten durchgefuehrt werden,
so darf der Auftragnehmer auf keinen Fall Dritte damit
beauftragen.
Die Veranlassung hierfuer muss immer von der Bauleitung
erfolgen. Fuer Arbeiten, die nicht vom Bauleiter angeordnet
werden, muss der Auftragnehmer die Kosten tragen.

Die beiden Materialien Kupfer und Zink duerfen nicht
miteinander verbunden werden.

Grundsaetzlich muessen alle Materialverbindungen
ueberprueft werden, inwieweit elektrochemische Reaktionen
auftreten und damit verbundene Korrosionsgefahr auftritt.

Saemtliche Schaeden und deren Behebung gehen zu Lasten
des Auftragnehmers. Auch beim Anschliessen von
beigestellten Materialien oder Geraeten muss vom
Auftragnehmer die Vertraeglichkeit verantwortlich
geprueft werden.

Die Dichtheitspruefung der verlegten Rohrleitungen
sowie die evtl. Abnahme derselben durch den Auftraggeber,
entbindet den Auftragnehmer nicht von der Gesamthaftung.

Evtl. anfallende Schweiss- oder Schneidearbeiten an
Bauteilen (Traeger aus Beton, Stahltraeger oder
Bewehrungseisen) sind der Bauleitung und dem Ingenieurbuero
fuer Haustechnik schriftlich mitzuteilen. Die Genehmigung
zur Durchfuehrung dieser Arbeiten muss vom Statiker
erfolgen.

Für die Beachtung der bautechnischen und feuerpolizeilichen
Vorschriften, der Unfallverhütungsvorschriften, der VDE -
Vorschriften für Einsatz, Handhabung und Schutzerdung
elektrischer Geräte und Antriebsaggregate, der allg. Regeln
der Raum- Luftbehandlung und der Hygiene ist allein der
Auftragnehmer verantwortlich.
Dieses gilt ebenso für die Einhaltung sämtlicher
Brandschutzmaßnahmen.
Vorallem bei Schweiß-, Trenn und Schneidarbeiten sind
folgende Sicherungsmaßnahmen zu ergreifen:
- Aufstellung von Feuerlöschern im Arbeitsfeld
- komplette Arbeitsschutzbegleitung
- Schutzmaßnahmen von Personen, Gebäude und
  Einrichtungsgegenständen
- Brandwache nach Fertigstellung der jeweiligen Arbeit etc.

Das Verwenden von Bolzen, Setzwerkzeugen (Schussapparaten)
zur Befestigung von Aufhaengevorrichtungen usw. ist nicht
gestattet. Es darf nur gebohrt werden.

Saemtliche Anlagen sind so auszufuehren, dass in den
Geschossen keine hoeheren Lautstaerken als DIN 4109,
Teil 5 "Schallschutz im Hochbau" zugelassen, auftreten.

Um Koerperschalluebertragungen zu vermeiden, muessen
Befestigungsvorrichtungen, Auflager, Wand- und
Deckendurchfuehrungen durch Zwischenlagen von elastischem
Material zum Bauwerk getrennt werden. Soweit nicht unter
"Isolierung" erfasst, muessen diese Arbeiten und
Materialien im Rahmen Rohrleitungsmontage erbracht werden.

Schwingende Maschinen und Aggregate duerfen nur mit
elastischen Zwischenstuecken mit Rohrleitungsnetz
verbunden werden.

Die in diesem Zusammenhang erforderlichen
Festpunktkonstruktionen muessen im Rahmen der zur
Rohrleitung gehoerenden "Befestigung" ohne Aufpreis
ausgefuehrt werden.

Saemtliche Leitungen werden isoliert. Aus diesem Grunde
muss bei der Montage fuer ausreichenden Platz gesorgt
werden.

Bau - und Anlagenbeschreibung
=============================

Allgemeines zum Bauvorhaben
---------------------------

siehe vor

Lüftung
-------
Für das Gebäude sind 2 Anlagen zur
Lüftung und Klimatisierung.

Es sind folgende Anlagen vorgesehen:
01 Teilklimaanlage Klassenzimmer/ Aula
02 Lüftungsanlage Nebenräume

Kanalinstallation
------------------------
Die Kanalmontage hat so zu erfolgen,
dass eine ordnungsgemässe Isolierung
nachträglich möglich ist. Sollte das
in einzelnen Fällen nicht möglich sein,
müssen Kanalstücke vor der Montage
isoliert werden.

Alle der Bedienung und Wartung unterworfenen Anlagenteile müssen gut zugänglich angeordnet werden.
Vor Beendigung der Montage müssen
sämtliche Hilfsbefestigungen, Keile
und Verstrebungen beseitigt werden.
Beschriftungen auf sichtbaren Kanälen
sind bei Montageende zu entfernen.

Die Kanäle und Rohrleitungen sind so
zu verlegen, dass Rohrreibungswiderstände auf ein Minimum reduziert
werden können.

Für die Verteilung wird verz. Stahlblech bzw. Wickelfalzrohr verwendet.

Die RLT-Anlagen sind als Einkanal-
Niederdruckanlage mit nachstehenden
Kanalgeschwindigkeiten ausgelegt:

Kanäle in Zentrale: max. 5-6 m/s
Haupt- und Transportkanäle: max. 5-6 m/s
Verteilkanäle: max. 3-5 m/s

Dämmung
-------
 - Die Aussen- und Fortluft erhält eine Dämmung
  mittels geschlossenzelligem Vinylkautschuk
 - Die Zuluft erhält eine Dämmung mittels
  Mineralwolle alukaschiert. In Bereichen bis
  2 m Höhe in der Technikzentrale zusätzlich mit
  Blechmantel
 - Die Brandschutzelemente sind durch den
  Auftragnehmer fachgerecht einzumörteln. Die Nachweise zum Brandschutz sind
  zu dokumentieren und vorzulegen.

## RAUMLUFTTECHNIK nach DIN 18379

### 1 LÜFTUNGSINSTALLATION

#### 1.1 VENTILATOREN UND ZUBEHÖR

*Hinweis*
Lüftungsanlage Nebenräume
-------------------------

**1.1.10 Lüftungsgerät als Unterdeckengerät**
Kompaktlüftungsgerät mit Wärmerückgewinnung.
Flachgerät für Montage in der Zwischendecke; inkl.
Regelung fertig verdrahtet.
Komplett mit zwei freilaufenden Hochleistungslaufrädern mit energiesparenden EC-Motoren.
Mit 4 horizontal seitlich liegenden Anschlüssen für
Lüftungskanal DN 500-250 ausgestattet. Zuluftanschluss
links. Flansch 20 mm.

Eingebautes Pumpenwarmwasser Nachheizregister für
Temperierung der Zuluft mit Anschlüssen (1/2" AG).
Rohranschluss aus Kupfer mit Aluminiumlamellen und
Gehäuse aus verz. Stahlblech, inkl. eingebautem
Frostschutz.
Temperaturregelung mit einem 3-Wege-Ventil, 24V und
0-10V Ansteuerung (Zubehör).
Für den Frostschutz sind 2 motor. Absperrklappen (24V
mit Federrückstellung) erforderlich (Zubehör).

Gehäuse aus doppelschaligen Aluzink-Blech, allseitig
isoliert mit 40 mm Mineralwolle zur Wärme- und
Schalldämmung. Korrosion Klasse C4
(salzwasserbeständig).
Durch zwei Revisionsöffnungen lässt sich die komplette
Front für Reinigung und Wartungsarbeiten öffnen.

Wärmerückgewinnung mittels Gegenstrom- wärmeübertrager
aus Aluminium, Wärmerückgewinnung nach EN308 > 80%.
Wärmeübertragung regelbar durch die innenliegende
Bypassklappe. Der Gegenstromwärmeübertrager ist bei
geöffneter Bypassklappe abgedeckt, somit keine
unerwünschte Wärmerückgewinnung. Frostschutz
integriert, Kondensatanschluss seitlich.
Automatischer Sommer Bypass und automatische
Rückgewinnung von Kälteleistung im Sommer.
Inkl. 2 Stk. Siphon.

Zwei freilaufende Hochleistungslaufräder aus
Aluminium,rückwärtsgekrümmt.
Laufräder nach VDI 2060, Auswuchtgüte G 6.3, in zwei
Ebenen dynamisch gewuchtet.
Ventilatormodule sind durch Dämmstreifen gegen
Körperschall entkoppelt.

Energiesparender, hocheffizienter EC-Außenläufermotor,
schwingungsfrei aufgehängt.
Kühlung durch Anordnung des Motors innerhalb des
Luftstromes.
Motorschutz durch integrierte Motorelektronik,
zusätzliches Motorschutzschaltgerät wird hierzu nicht
benötigt.
Stufenlos steuerbar über 0-10V Signal.
Steckverbindungen an allen elektr. Bauteilen zur
Vereinfachung von Wartungsarbeiten.

2 Taschenfilter serienmäßig eingebaut.
Taschenfilter F7 in der Außenluft und ein Taschenfilter
M5 in der Abluft,
Filterüberwachung mittels Druckdosen. Einschubrahmen
mit Dichtstreifen.

Integrierte Regelung mit S-E3-DSP Bedientableau und
blau beleuchtetem 4 Zeilen Display.
10 m Verbindungskabel im Lieferumfang enthalten. (max.
100 m Verbindungskabel)

Regelung:
Die Regelung ist voreingestellt auf
Ablufttemperaturregelung und ist sofort betriebsbereit.
Inkl. Wochenzeitschaltuhr, Anschluss von externem
Feueralarm, Ansteuerung eines externen Kühlregisters.
Eine Anbindung an die GLT durch BACnet TCP/IP, MODbus
TCP/IP, BACnet MS/TP, MODbus RTU und Exoline ist
möglich.
Inkl. Netztrennschalter.

Einstellbare Temp.regelungen (16-30°C):
1. Zuluftregelung
2. Zuluftregelung mit Außentemperaturkompensation
3. Raumregelung, Kaskadenregelung
4. Außentemperatur abhängige Umschaltung zwischen Raum-
und Zuluftregelung
5. Außentemperatur abhängige Umschaltung zwischen
Abluft- und Zuluftregelung
6. Abluftregelung (Werkseinstellung), mit
min./max.Begrenzungen der Zulufttemperatur.

Manuelle Funktionen (auswähl- und veränderbar):
DX-Kühlung oder Ventilansteuerung 0-10V,
CO2-Sensor oder Hygrostat anschließbar (analog 0-10V
oder digital),
Wirkungsgradmessung, Kälterückgewinnung, Feueralarm,
Nachtkühlung,
Freikühlung, Sommerzeitumschaltung, 230V Heizungspumpe
ansteuerbar.

Alarme:
Werden auf dem Display im Klartext mit Zeit und Datum
angezeigt.
Anschluss für Sammelstörmeldung vorhanden.
Ausgang für Sammelstörmeldung (24VAC) vorhanden.

Abmessungen:
Breite: 2.681mm
Höhe: 400mm
Tiefe: 2.242mm

Gerät
Spannung: 230 V
Frequenz: 50 Hz
Phase: 1 ~
Gewicht: 420 kg
Empfohlene Sicherung: 10 A
Schutzklasse: IP23 IP
Luftmengenbereich: 612-2124 m³/h
Baugröße: 04

Wärmeübertrager
Wärmeübertragertyp: Gegenstromwärmeübertrager

Heizer
Heizungsart: Wasserheizregister

Abluftfilter
Filterklasse Abluft: M5

Zuluftfilter
Filter, Zuluft: F7

Sonstiges
Montageart: Zwischendeckengerät
Zuluftseite: Links

Zuluftventilator
Spannung: 230 V
Phase: 1 ~
elektr. Aufnahmeleistung (P1): 768 W
Ventilatorart: EC

Abluftventilator
Spannung: 230 V
Phase: 1 ~
elektr. Aufnahmeleistung (P1): 768 W
Ventilatorart: EC

ErP
ErP ready: ErP 2016/ErP 2018

Hersteller: Systemair
Artikelname: Topvex FC04 HWH
Artikelnummer: 27406

oder gleichwertig.

Sofern ein anderes als das vorgenannte
Fabrikat angeboten wird, dies bitte hier
eintragen und die technischen Daten des Gerätes
beifügen:
Hersteller:
'
..................................................'
vom Bieter einzutragen
Typ:
'
..................................................'
vom Bieter einzutragen,
wird keine Eintragung vorgenommen, gilt
das ausgeschriebene Fabrikat als angeboten.
Menge: 1,000 Stk

**1.1.20 Umrüst-Set zur Volumenstromregelung**
Das Umrüst-Set ist erforderlich um die
Kompaktlüftungsgeräte Topvex auf
Volumenstromregelung umzurüsten.
Das Set besteht aus einem Drucksensor,
Druckschläuche und einer Kurzanleitung.

Nenndaten
Gewicht: 0.4 kg

Hersteller: Systemair
Artikelname: Topvex CAV-Set
Artikelnummer: 127688

oder gleichwertig.

Sofern ein anderes als das vorgenannte
Fabrikat angeboten wird, dies bitte hier
eintragen und die technischen Daten des Gerätes
beifügen:
Hersteller:
'
..................................................'
vom Bieter einzutragen
Typ:
'
..................................................'
vom Bieter einzutragen,
wird keine Eintragung vorgenommen, gilt
das ausgeschriebene Fabrikat als angeboten.
Menge: 1,000 Stk

**1.1.30 Gleitschienen-Set**
Gleitschienenset für die Revisionstüren der
Kompaktlüftungsgeräte Topvex FC.
Geeignet bei Montage in der Zwischendecke mit beengte
Platzverhältnissen
Gleitschiene aus verzinktem Stahlblech.

Andere
Gewicht: 9 kg

Hersteller: Systemair
Artikelname: SDF 04 Gleitsch
Artikelnummer: 112628

oder gleichwertig.

Sofern ein anderes als das vorgenannte
Fabrikat angeboten wird, dies bitte hier
eintragen und die technischen Daten des Gerätes
beifügen:
Hersteller:
'
..................................................'
vom Bieter einzutragen
Typ:
'
..................................................'
vom Bieter einzutragen,
wird keine Eintragung vorgenommen, gilt
das ausgeschriebene Fabrikat als angeboten.
Menge: 1,000 Stk

**1.1.40 Raumbedieneinheit S-ED-RU-DFO Betriebsmodus 0-1-2-AUTO u. Zuluftsollwert**
*** Bedarfsposition mit GB
Die Raumbedieneinheit S-ED-RU-DFO ist eine externe
Bedieneinheit für die einfache Ansteuerung von
Systemair Lüftungsgeräten, die einen Corrigo mit zwei
Schnittstellen besitzen.

Mittels dieser Bedieneinheit kann auf folgende
Funktionen schnell und einfach zugegriffen werden.

-Anwahl von Betriebsmodus 0-1-2-AUTO.
-Sollwertverstellung der Zulufttemperatur.
(Zulufttemperaturregelung muss gewählt sein.)
-Störmeldung
-Integrierter Raumsensor

=> Die Raumbedieneinheit S-ED-RU-DFO ist keine
vollwertige Bedieneinheit.
Normale Bedieneinheit S-E3-DSP erforderlich. (ab
Version 3.3/E283)

Verbindungsherstellung über die zweite Schnittstelle
(P2) des Reglers Corrigo.
Verbindungskabel verdrilltes Doppelkabel, 0,25 mm2

Eingangsspannung 24 V AC
Energieverbrauch 25 mA
Schutzklasse 20 IP
Breite 95 mm
Höhe 95 mm
Tiefe 28 mm

Hersteller: Systemair
Artikelname: Raumbedieneinhe
Artikelnummer: 27989

oder gleichwertig.

Sofern ein anderes als das vorgenannte
Fabrikat angeboten wird, dies bitte hier
eintragen und die technischen Daten des Gerätes
beifügen:
Hersteller:
'
..................................................'
vom Bieter einzutragen
Typ:
'
..................................................'
vom Bieter einzutragen,
wird keine Eintragung vorgenommen, gilt
das ausgeschriebene Fabrikat als angeboten.
Menge: 1,000 Stk

**1.1.50 Jalousieklappe 500x250mm**
Jalousieklappe, rechteckig mit 24V AC-Motor und
Federrückstellung.
Rahmengehäuse aus feuerverzinktem Stahlblech, mit
beidseitigem Flanschrahmen P20.
Mit Gegenläufigen Lamellen auf Nylonlagern, über ein
geschütztes System miteinander verbunden,
gleichlaufend, durch außenliegenden Stellmotor
verstellbar.
Klappen-Stellmotor, mit Drehantrieb für elektr. Öffnen
und Schließen der Jalousieklappen.
Die Rotationsrichtung ist über einen Drehschalter
umkehrbar.
Die Versorgungsspannung beträgt 24V.
Das maximale Drehmoment der Klappen 20 Nm, maximal
Drehwinkel mit einstellbarer mechanischer Begrenzung
95°.
Auf-Zu (1-Draht) oder 3-Punkt-Ansteuerung.
Stellmechanismus außerhalb des Luftstroms und somit
gegen Betriebsstörungen durch Verschmutzung gesichert.

Entspricht den Dichtheitsanforderungen Klasse 3, gemäß
EN 1751:1998 C.2.

Einbaulänge: 140 mm
Durchmesser LxB: 500 x 250 mm

Standardgruppe
Spannung: AC/DC 24 V
Frequenz: 50/60 Hz
Schutzklasse: 54 IP
Leistungsverbrauch: 5 W
Zulässige Umgebungstemperatur: -30 - 50 °C

Hersteller: Systemair
Artikelname: EFD 50-25 Jalou
Artikelnummer: 6905

oder gleichwertig.

Sofern ein anderes als das vorgenannte
Fabrikat angeboten wird, dies bitte hier
eintragen und die technischen Daten des Gerätes
beifügen:
Hersteller:
'
..................................................'
vom Bieter einzutragen
Typ:
'
..................................................'
vom Bieter einzutragen,
wird keine Eintragung vorgenommen, gilt
das ausgeschriebene Fabrikat als angeboten.
Menge: 2,000 Stk

**1.1.60 Flex. Verbindungsstutzen 500x250mm, Stahlblech verz.**
Flexibler Verbindungsstutzen, rechteckig,
aus verzinktem Stahlblech mit kaschiertem,
hochreisfestem Gewebeband.

Überbrückung von 100-158mm.
Flanschbreite 20mm.

Hersteller: Systemair
Artikelname: DS 50-25 Flex.
Artikelnummer: 1542

oder gleichwertig.

Sofern ein anderes als das vorgenannte
Fabrikat angeboten wird, dies bitte hier
eintragen und die technischen Daten des Gerätes
beifügen:
Hersteller:
'
..................................................'
vom Bieter einzutragen
Typ:
'
..................................................'
vom Bieter einzutragen,
wird keine Eintragung vorgenommen, gilt
das ausgeschriebene Fabrikat als angeboten.
Menge: 4,000 Stk

**1.1.70 Ersatzfiltergarnitur**
Ersatzfiltergarnitur F7
für vorstehendes
Lüftungsgerät
Menge: 1,000 Satz

**1.1.80 Inbetriebnahmefilter**
Inbetriebnahmefilter
- Inbetriebnahmefilter M5
für vorstehendes
Lüftungsgerät
Menge: 1,000 Satz

*Hinweis*
Lüftungsanlage Unterrichtsräume
-------------------------------

**1.1.90 Lüftungsgerät als Innenraum-Gerät**
Geräteversion Innenraum-Gerät  geteilte Ausführung
Gehäuse außen pulverbeschichtet FarbtonRAL 7035
 Zuluft Abluft
Luftvolumenstrom 8000 m³/h 8000 m³/h
Druckverlust extern 300 Pa 300 Pa
Luftgeschwindigkeit (EN 13053) 1,9 m/s (V4) 1,9 m/s
(V4)
Elektrische Ventilatorleistung 2,5 kW 2,3 kW
SFPv-Wert (EN 13779) 1.073 W/m³/s 974 W/m³/s
SFP-Klasse (EN 13779) SFP2 SFP2
Gesamtgewicht ca. 2.100,0 kg
Abmessungen ca. 5.300 x 1.600 x 2.400 mm
Energieeffizienzklasse Eurovent 2016 A

ErP-GERÄTEDATEN
ErP-Stufe  ErP 2018
Anlagentyp Nichtwohnraumlüftungsanlage (NRVU)
Gerätekonfiguration Zwei-Richtung-Lüftungsanlage (BVU)
 Zuluft Abluft
Stat. Ventilator-Systemwirkungsgrad 61,9 % 60,1 %
Differenzdruck intern (Referenz)  235 Pa 254 Pa
Gehäuse-Schallleistungspegel 56 dB(A) 56 dB(A)
Spez.Ventilatorleistung  Ist Wert 816 W/m³/s
SFP int.(Referenz)Soll Wert ErP 2018: 845 W/m³/s
Therm. Übertragungsgrad Ist Wert 74,5 %
der WRG (EN 308) Soll Wert KVS ErP 2016: >63 %; ErP
2018: >68 %
 Soll Wert andere WRG ErP 2016: >67 %; ErP 2018:
>73 %
Gehäuse - Äußere Höchstleckluftrate  Prüfdruck -400
Pa <0,48 %
 Prüfdruck+400 Pa<0,48 %
WRG - Innere Höchstleckluftrate  Rotor-WRG ca. 5,0 %
ZULUFT

Außenluftkammer
Luftvolumenstrom  8.000 m³/h
Druckverlust 0 Pa
Bodenwanne  1.4301

Filter
Luftvolumenstrom 8.000 m³/h
Dimens. Druckverlust 152 Pa
Bauart Taschenfilter
Anzahl 2 x 1/1 (592x592) 2 x 1/2 (287x592)
Klasse F 7
Eurovent Klasse D
Einbaurahmen 1 (max. F9) pulverbeschichtet
Filterfläche 15,60 m²
Komponentengewicht 18,8 kg
Bodenwanne  1.4301
Einschl. Zubehör
2 Druckmeßstutzen
1 Differenzdruckanzeige 0-500Pa, Magnehelic, M2000, Ø
114mm
1 Meßleitung mit Anschluß
1 Filter ausziehbar

Rotor - WRG
Luftvolumenstrom 8.000 m³/h
Druckverlust 131 Pa
Ausführung Enthalpierotor
Leistung 96,2 kW
Zuluft / Feuchte 12,6 °C / 46%
Außenluft / Feuchte -15,0 °C / 90%
Fortluft / Feuchte -5,6 °C / 99%
Abluft / Feuchte 22,0 °C / 40%
Rückwärmzahl sensibel 74,5 %
Rückwärmzahl 74,5 %
H-Klasse (EN 13053) H1
Komponentengewicht 173,4 kg
Bodenwanne  1.4301
Einschl. Zubehör
1 Rotordrehzahlregler mit Laufkontrolle
  montiert und verdrahtet
1 UML-Klappe

Lufterwärmer
Luftvolumenstrom 8.000 m³/h
Druckverlust 43 Pa
Ausführung Cu/Al
Heizleistung 38,9 kW
Luft Eintritt 7,5 °C
Luft Austritt 22,0 °C
Medium Art Wasser
Medium Eintritt / Austritt 45,0 °C / 30,0 °C
Mediummenge 2,25 m³/h
Druckverlust Medium max. 20,00 kPa
Komponentengewicht 35,0 kg
Einschl.
1 Sammler aus Cu
1 Sammlerabdeckung auf der Lufteintritts- und
Luftaustrittsseite

Revisionskammer
Luftvolumenstrom 8.000 m³/h
Druckverlust 0 Pa

Luftkühler
Luftvolumenstrom 8.000 m³/h
Druckverlust 46 Pa
Ausführung Cu/Al
Heizleistung 18,8 kW
Luft Eintritt 27,5 °C
Luft Austritt 22,0 °C
Medium Art Wasser
Medium Eintritt / Austritt 12,0 °C / 16,0 °C
Mediummenge 4,05 m³/h
Druckverlust Medium max. 50,00 kPa
Komponentengewicht 62,0 kg
Einschl.
1 Sammler aus Cu
1 Sammlerabdeckung auf der Lufteintritts- und
Luftaustrittsseite

Tropfenabscheider
Luftvolumenstrom 8.000 m³/h
Druckverlust  20 Pa
Bodenwanne  1.4301

Leerkammer
Luftvolumenstrom 8.000 m³/h
Druckverlust  0 Pa

Ventilatoreinheit
Ausführung  Freirad
Luftvolumenstrom 8.000 m³/h
Betriebsdrehzahl 2.025 1/min
Druckverlust extern 300 Pa
Druckverlust intern 401 Pa
Einbauverlust 31 Pa
Druckverlust dyn. 62 Pa
Druckverlust total 794 Pa
Komponentengewicht 98,0 kg

Schallleist.f Hz 63 125 250 500 1k 2k 4k 8k
Geräteansaug
64 dB(A) 40 56  58  56  56 55 57 49 dB(A)
74 dB 68 60  56  48  42 44 45 46 dB
Geräteausblas
89 dB(A) 41 62  68  76  87 83 80 73 dB(A)
90 dB 67 78  77  79  87 82 79 74 dB
Neben Gerät
56 dB(A) 41 47  48  46 53 46 40 40 dB(A)
69 dB 67 63  56  50 53 45 36 32 dB
Einschl. Ventilatorzubehör
1 Messleitung mit Anschluß

Motor
Leistung  5,25 kW
Typ  EC150
Nenndrehzahl 2.600 1/min
Spannung / Frequenz 400 V / 50 Hz
Stromaufnahme 8 A
Effizienzklasse IE4
Schutzart IP 55
Wirkdruck bei Nennvolumenstrom 1.058 Pa
Betriebsdrehzahl  n  =  2.025 1/min  -  U = 7,79 V
Berechnete max. Drehzahl n  =  2.600 1/min  -  U =
10 V
P-Klasse (EN 13053) P1
Aufgen. elektrische Leistung Motor Pm = 2,52 kW
SFP-Klasse nach EN13779  SFP3
Drehzahlregelung integriert
Einschl. Zubehör
1 Reparaturschalter 3-polig, 5,5 kW
1 Verkabelung EC-Ventilator: Anschluss Motor auf
Rep.-Schalter und Klemmdose (Steuerleitungen,
Stellsignal 0..10 V, Störmeldekontakt max. 24 V/ 2 A)

ABLUFT
Abluftkammer
Luftvolumenstrom 8.000 m³/h
Druckverlust  0 Pa

Filter
Luftvolumenstrom 8.000 m³/h
Bauart  Taschenfilter
Anzahl 2 x 1/1 (592x592) 2 x 1/2 (287x592)
Filterfläche 15,60 m²
Klasse F 7
Eurovent Klasse D
Einbaurahmen 1 (max. F9) pulverbeschichtet
Dimens. Druckverlust 152 Pa
Komponentengewicht 18,8 kg
Einschl. Zubehör
2 Druckmeßstutzen
1 Differenzdruckanzeige 0-500Pa, Magnehelic, M2000, Ø
114mm
1 Meßleitung mit Anschluß
1 Filter ausziehbar

Leerkammer
Luftvolumenstrom 8.000 m³/h
Druckverlust  0 Pa

Ventilatoreinheit
Ausführung  Freirad
Luftvolumenstrom  8.000 m³/h
Betriebsdrehzahl 1966 1/min
Druckverlust extern 300 Pa
Druckverlust intern 323 Pa
Einbauverlust 31 Pa
Druckverlust dyn. 62 Pa
Druckverlust total 716 Pa
Komponentengewicht 98,0 kg

Schallleist.f Hz 63 125 250 500 1k 2k 4k 8k
Geräteansaug
77 dB(A) 40 57  63  65  69 70 73 64 dB(A)
79 dB 64 73  72  68  69 69 72 65 dB
Geräteausblas
81 dB(A) 41 60  63  69  79 73 72 65 dB(A)
83 dB 67 76  72  72  79 72 71 66 dB
Neben Gerät
56 dB(A) 41 47  46  45  53 44 40 40 dB(A)
69 dB 67 63  55  48  53 43 36 32 dB
Einschl. Ventilatorzubehör
1 Messleitung mit Anschluß

Motor
Leistung jeweils 5,25 kW
Typ  EC150
Nenndrehzahl 2.600 1/min
Spannung / Frequenz 400 V / 50 Hz
Stromaufnahme 8 A
Effizienzklasse IE4
Schutzart IP 55
Wirkdruck bei Nennvolumenstrom 1.058 Pa
Betriebsdrehzahl  n  =  1966 1/min  -  U = 7,56 V
Berechnete max. Drehzahl n  =  2260 1/min  -  U = 10
V
P-Klasse (EN 13053) P1
Aufgen. elektrische Leistung je Motor Pm = 2,30 kW
SFP-Klasse nach EN13779  SFP2
Drehzahlregelung integriert
Einschl. Zubehör
1 Reparaturschalter 3-polig, 5,5 kW
2 Verkabelung EC-Ventilator: Anschluss Motor auf
Rep.-Schalter und Klemmdose (Steuerleitungen,
Stellsignal 0..10 V, Störmeldekontakt max. 24 V/ 2 A)

Rotor - WRG
Luftvolumenstrom 8.000 m³/h
Druckverlust  150 Pa

Außenluftkammer
Luftvolumenstrom  8.000 m³/h
Druckverlust 0 Pa
Bodenwanne  1.4301

Gehäuseanbauteile
1 AU-Gliederklappe, verzinkt, JL 257 ( Klasse 2 ) A1009
mm x B703 mm (ca. 9Nm*) DP: 9 Pa
1 FO-Gliederklappe, verzinkt, JL 257 ( Klasse 2 ) A1162
mm x B397 mm (ca. 3Nm*) DP: 21 Pa
1 Flexibler Anschluß,  schallentkoppelt beschichtet
A1162  x B397 mm
1 Flexibler Anschluß,  schallentkoppelt beschichtet
A1009  x B703 mm
1 Flexibler Anschluß,  schallentkoppelt beschichtet
A1162  x B397 mm
1 Flexibler Anschluß,  schallentkoppelt beschichtet
A1162  x B397 mm

Allgemeines Zubehör
8 Gerätetür (inkl. Echtglas-Schauglas mit Beleuchtung)
16 Doppel-Kabelverschraubung M25 (PG 16), Muffenlänge
32mm
2 Ovalleuchte 35°C, IP44, mit LED
Energiesparleuchtmittel

Fabrikat: ROBATHERM
Typ:  RM 09/12

oder gleichwertig.

Sofern ein anderes als das vorgenannte
Fabrikat angeboten wird, dies bitte hier
eintragen und die technischen Daten des Gerätes
beifügen:
Hersteller:
'
..................................................'
vom Bieter einzutragen
Typ:
'
..................................................'
vom Bieter einzutragen,
wird keine Eintragung vorgenommen, gilt
das ausgeschriebene Fabrikat als angeboten.
Menge: 1,000 St

**1.1.100 Ersatzfiltergarnitur**
Ersatzfiltergarnitur
für vorstehendes
Lüftungsgerät
Menge: 1,000 Satz

**1.1.110 Inbetriebnahmefilter**
Inbetriebnahmefilter
- Inbetriebnahmefilter M5
für vorstehendes
Lüftungsgerät
Menge: 1,000 Satz

**1.1.120 Kugelsiphon mit Rückflussverhinderer**
Kugelsiphon mit Rückflussverhinderer 40 mm
max. 1630 Pa Überdruck
Wannenanschluss für 40 bzw. 30mm
Selbstfüllend, mit Kugelverschluss und Reinigungsdeckel
Transparentes Wasserstandsrohr in
Polypropylenausführung
Menge: 2,000 St

**1.1.130 Zeigerthermometer -20.+40 °C**
Zeigerthermometer -20.+40 °C
Durchmesser 60 mm
zum Einbau in Luftkanal
Menge: 8,000 St

**1.1.140 Flansch und Gegenflansch für Lufterhitzer/ -kühler**
Flansch und Gegenflansch DIN 2566
zum Aufschrauben an die Wärmetauscheranschlüsse nach
DIN 2566, PN16, lose beigelegt
Menge: 3,000 Satz

**1.1.150 Mafund-Platten**
Elastische Fundament-Zwischenlage
aus Gummi-Daemmplatten
für vorstehendes Lüftungsgerät.
Menge: 2,000 Satz

**1.1.160 Bezeichnungsschilder**
Bezeichnungsschilder
aus Resopal, mit weißer Schrift auf
schwarzem Grund, einschl. Halter und Be-
festigungsmaterial, mehrzeilig
Groeße  : 40 x 30 mm
Menge: 20,000 St

#### 1.2 LUFTTECHNISCHE BAUTEILE

**1.2.10 KA-SD Normalkulissen 200 1.000x1.250x1.250**
Kanalschalldaempfer
bestehend aus :
dem Gehaeuse aus verzinktem Stahlblech,
mind. 1,5 mm stark; mit beidseitigem
Kanalanschlussrahmen aus verzinktem
Winkelprofileisen; den Daempfungskulissen mit Anstroemblechen, in unbrennbarer
absolut abriebfester Ausfuehrung, aufgebaut nach dem Absorptions-, bzw. Relaxationsprinzip; einschl. saemtlicher Be-
festigungs- und Verbindungselemente;
Kulissenstaerke  :  200 mm
Kulissenabstand  :  50 mm
Querschnitt  :  1.000/1.250 mm
Laenge  :  1.250 mm
Mindestdaempfung
bei 25o Hz  :  40 dB
Menge: 1,000 Stck

**1.2.20 KA-SD Normalkulissen 200 1.250x1.050x750**
Kulissenschalldämpfer wie vor, jedoch

Kulissenstaerke  :  200 mm
Kulissenabstand  :  50 mm
Querschnitt  :  1.250/1.050 mm
Laenge  :  750 mm
Mindestdaempfung
bei 25o Hz  :  28 dB
Menge: 1,000 St

**1.2.30 KA-SD Normalkulissen 200 1.000x950x1.750**
Kulissenschalldämpfer wie vor, jedoch

Kulissenstaerke  :  200 mm
Kulissenabstand  :  43 mm
Querschnitt  :  1.000/950 mm
Laenge  :  1.750 mm
Mindestdaempfung
bei 25o Hz  :  31 dB
Menge: 2,000 St

**1.2.40 KA-SD Normalkulissen 200 750x350x1.500**
Kulissenschalldämpfer wie vor, jedoch

Kulissenstaerke  :  200 mm
Kulissenabstand  :  50 mm
Querschnitt  :  750/350 mm
Laenge  :  1.500 mm
Mindestdaempfung
bei 25o Hz  :  45 dB
Menge: 2,000 St

**1.2.50 KA-SD Normalkulissen 200 500x350x1.750**
Kulissenschalldämpfer wie vor, jedoch

Kulissenstaerke  :  200 mm
Kulissenabstand  :  50 mm
Querschnitt  :  500/350 mm
Laenge  :  1.750 mm
Mindestdaempfung
bei 25o Hz  :  47 dB
Menge: 2,000 St

**1.2.60 KA-SD Normalkulissen 200 500x250x1.750**
Kulissenschalldämpfer wie vor, jedoch

Kulissenstaerke  :  200 mm
Kulissenabstand  :  50 mm
Querschnitt  :  500/250 mm
Laenge  :  1.750 mm
Mindestdaempfung
bei 25o Hz  :  47 dB
Menge: 1,000 St

**1.2.70 KA-SD Normalkulissen 200 500x250x750**
Kulissenschalldämpfer wie vor, jedoch

Kulissenstaerke  :  200 mm
Kulissenabstand  :  50 mm
Querschnitt  :  500/250 mm
Laenge  :  750 mm
Mindestdaempfung
bei 25o Hz  :  28 dB
Menge: 2,000 St

**1.2.80 KA-SD Normalkulissen 200 250x250x1.750**
Kulissenschalldämpfer wie vor, jedoch

Kulissenstaerke  :  200 mm
Kulissenabstand  :  50 mm
Querschnitt  :  250/250 mm
Laenge  :  1.750 mm
Mindestdaempfung
bei 25o Hz  :  47 dB
Menge: 2,000 St

**1.2.90 Rohr-SD 50 Da200mm DI100mm**
Rohrschalldämpfer mit Dämpfung, nach
dem Absorptionsprinzip, durch eine
ringförmige Kammer mit Mineralwollefüllung und Glasseideabdeckung.
Bestehend aus 1,0 bis 1,5 mm dickem
Außenmantel mit zum Luftstrom hin
abriebfest abgedecktem Lochblech.
Anschluss an die Kanalleitung durch
Stutzen.

Länge (mm)  : 500
Nennweite ø Di (mm): 100
Außen-ø Da (mm)  : 200
Packungsstärke (mm): 50
Länge Stutzen (mm) : 50
Dämpfung dB (250Hz): 10
Material  : STAHLBL. VERZ.
Menge: 12,000 St

**1.2.100 Rohr-SD 160 Da260mm Di160mm**
Rohrschalldämpfer wie vor, jedoch

Länge  (mm): 950
Nennweite ø Di (mm): 160
Außen-ø Da (  mm): 260
Packungsstärke (mm):  50
Länge Stutzen  (mm):  50
Dämpfung dB (250Hz):  15
Menge: 8,000 St

**1.2.110 Brandschutzklappe L=500mm 500x250mm BxH**
Die Brandschutzklappe entspricht
der EN 15650, EN 13501-3 und
EN 1366-2. Gehäuse aus verzinktem Stahlblech -2-teilig-, ohne umlaufende
Anschlagprofile für größtmöglichen
Freien Querschnitt, thermische Trennung aus
Silikatbauplatten, 2 gegenüberliegende
Inspektionsöffnungen.
Klappenblatt aus abriebfestem, glasfaserbewehrtem Leichtbeton mit umlaufendenden
Schlauch- und Intumeszenzdichtungen
zur Erfüllung der Kalt- und Warmleckageanforderungen nach DIN EN 1366-2.
Widerstandsklasse K 90.

Zum Anschluss an Lüftungsleitungen(ein-
bzw. zweiseitig), Luftstromrichtung beliebig.
Anschluss von Rauchauslöseeinrichtungen
mit allgemeiner bauaufsichtlicher Zulassung
möglich.

Länge  = mm  500
Beite  = mm  500
Höhe  = mm  250

Hersteller:
'
..................................................'
vom Bieter einzutragen
Typ:
'
..................................................'
vom Bieter einzutragen,
Menge: 6,000 St

**1.2.120 Brandschutzklappe L=500mm 450x250mm BxH**
Brandschutzklappe wie vor, jedoch

Länge  = mm  500
Beite  = mm  450
Höhe  = mm  250
Menge: 2,000 St

**1.2.130 Brandschutzklappe L=500mm 900x250mm BxH**
Brandschutzklappe wie vor, jedoch

Länge  = mm  500
Beite  = mm  900
Höhe  = mm  250
Menge: 2,000 St

**1.2.140 Brandschutzklappe L=500mm 600x300mm BxH**
Brandschutzklappe wie vor, jedoch

Länge  = mm  500
Beite  = mm  600
Höhe  = mm  300
Menge: 2,000 St

**1.2.150 Runde Brandschutzklappe ø 100mm L=500mm**
Runde Brandschutzklappe zum Einbau in
massive Wände und Decken, zum Anschluss
an brennbare und nichtbrennbare
Lüftungsleitungen, mit der
Widerstandsklasse K 90 vergleichbar
nach DIN EN 13501-3: EI90
Einbau mit waagrechter oder
senkrechter Klappenachse. Geprüft nach
europäisch harmonisierter Norm DIN EN
1366-2 in Verbindung mit DIN EN 1363-1.
Gehäuse und Anbauteile aus verzinktem
Stahlblech. Klappenblatt aus
Silikat-Brandschutzbauplatten.
ohne Flansch

Länge  = mm  500
Größe  = mm  100

Hersteller:
'
..................................................'
vom Bieter einzutragen
Typ:
'
..................................................'
vom Bieter einzutragen,
Menge: 2,000 St

**1.2.160 Runde Brandschutzklappe ø 160mm L=500mm**
Runde Brandschutzklappe wie vor, jedoch

Länge  = mm  500
Größe  = mm  160
Menge: 2,000 St

**1.2.170 Runde Brandschutzklappe ø 200mm L=500mm**
Runde Brandschutzklappe wie vor, jedoch

Länge  = mm  500
Größe  = mm  200
Menge: 4,000 St

**1.2.180 Runde Brandschutzklappe ø 250mm L=500mm**
Runde Brandschutzklappe wie vor, jedoch

Länge  = mm  500
Beite  = mm  250
Menge: 2,000 St

**1.2.190 Anbaurahmen zu runder Brandschutzklappe Ø 100mm**
Anbaurahmen zu runder Brandschutzklappe

Größe: Ø 100
Menge: 2,000 St

**1.2.200 Anbaurahmen zu runder Brandschutzklappe Ø 160mm**
Anbaurahmen zu runder Brandschutzklappe

Größe: Ø 160
Menge: 2,000 St

**1.2.210 Anbaurahmen zu runder Brandschutzklappe Ø 200mm**
Anbaurahmen zu runder Brandschutzklappe

Größe: Ø 200
Menge: 4,000 St

**1.2.220 Anbaurahmen zu runder Brandschutzklappe Ø 250mm**
Anbaurahmen zu runder Brandschutzklappe

Größe: Ø 250
Menge: 2,000 St

**1.2.230 Elektro-Federrücklaufantrieb**
Elektro-Federrücklaufantriebe mit
thermoelektrischer Auslöseeinrichtung
und integrierten Mikroschaltern zur
Anzeige der Klappenendstellungen
230V AC / 50 Hz
Menge: 22,000 St

**1.2.240 Endschalter 2 Z/A**
Schaltelemente mit je 1 Öffnerkontakt
und 1 Schließerkontakt, mit
Sprungschaltung, 4 Anschlüsse,
Schraubklemme M3,5 für max. 2mm².
Arbeitstemperatur: -20°C bis
+70°CSchutzart: IP65 unter Verwendung
geeigneter Kabelverschraubungen Ie 6 A
250 V AC.
Menge: 22,000 St

**1.2.250 Rauchmeldesystem**
für bündigen Kanaleinbau bzw. Brandschutzklappeneinbau
mit Einbauteil Typ EBT, mit Revisionsdeckel. Bestehend
aus Gehäuse aus Stahlblech lackiert sandsilber, Sockel
aus hochwertigem Kunststoff, Abdeckscheibe aus
Plexiglas, Sichtblende aus Kunststofffolie RAL 9010
(weiß), Revisionsdeckel aus Stahlblech mit Dichtung und
mit Anschlusskabel 1,0 m mit Sub-D-Anschluss. Anwendbar
an Brandschutz- und Rauchschutzklappen, mit
elektrischen oder pneumatischen Auslösevorrichtungen
nach dem Funktionsprinzip stromlos zu / drucklos zu,
sowie Haftmagnet und Hubmagnet. Zwei, sich permanent
auf richtige Funktion überwachende Sensoren, messen die
Luftbelastung durch Rauch nach einem speziellen
Streulichtverfahren außerhalb des Gehäuses, ohne
Verwendung einer Detektionskammer. Messung des
Verschmutzungsgrades an zwei Punkten auf der
Oberfläche der Abdeckscheibe. Alarm- und
Störungsmeldung erfolgen über je einen potentialfreien
Wechselkontakt. Manuelle Auslösung des Rauchmelders
über einen Rücksetztaster. Befestigung
mit Schraubmontage (mit Flügelmuttern oder
Blechtreibschrauben).

* DiBt-Zulassungs-Nr.: Z-78.6-58 Zulassung vom VdS
Köln EN 54-7 Anerkennungs-Nr.: G 200096.

Fabrikat: SCHAKO Typ Rauchmeldesystem RMS-L
einschl. Zubehör:
- Relaismodul  (-RM)  zur  Spannungsversorgung  und
  zur Alarmweiterschaltung inkl. Testschalter und
  Rücksetztaster. Mit Trafo für Anschluss 230V AC 50.
- Einbauteil (-EBT) zum einfachen Kanaleinbau vor die
  Brandschutzklappe. Bestehend aus verzinktem
  Stahlblech mit Anschlussflanschen.

oder gleichwertig

Sofern ein anderes als das vorgenannte
Fabrikat angeboten wird, dies bitte hier
eintragen:

Hersteller:
'
..................................................'
vom Bieter einzutragen
Typ:
'
..................................................'
vom Bieter einzutragen,
,
wird keine Eintragung vorgenommen, gilt
das ausgeschriebene Fabrikat als angeboten
Menge: 22,000 St

**1.2.260 Schallgedämpfter Volumenstromregler**
Schallgedämpfter Volumenstromregler zum Einsatz in Zu-
oder Abluftluftsystemen, für Kanalanschluss nach DIN
24190 mit integriertem Volumenstromregler zum Einsatz
variable Volumenstromregelung. Mit Zwangssteuerung vmin
, vmax oder "ZU".
Zulässige Umgebungstemperaturen 0-55°C. Nachträgliche
Verstellung der werkseitig eingestellten
Betriebsvolumenströme jederzeit möglich. Dabei kann der
tatsächlich durchgesetzte Volumenstrom über das
U5-Signal gemessen werden. Das Ausgangssignal kann
verwendet werden für Master-Slave- oder Parallelbetrieb
mehrerer Regler oder zur Istwertanzeige 2-10 V DC (0-10
V DC) entsprechend 0-100 % vom eingestellten vmax in
DDC / ZLT-Systemen.
Standardmäßige Herstellung des Gehäuses aus Stahlblech
verzinkt mit Mineralwolleauskleidung, mit gemeinsam,
gegenläufig verstellbaren, strömungsgünstigen Lamellen
aus verwindungssteifem Aluminiumprofil, und
silikonfreiem Dichtungsgummi für luftdichte Ausführung
nach DIN EN 1751, Klasse 3, mit Messkreuzlamellen aus
Aluminium Rundprofil, Lamellenaufnehmer aus Kunststoff
(PA6). Spezielles Messkreuz ermöglicht lageunabhängigen
Einbau.

- zum Einsatz in Zuluftsystemen, mit elektrischem
Regler, Steuerspannung 24 V AC, 50/60 Hz,
Temperaturkompensation 10-40°C, werkseitig verdrahtet
und justiert.

Mit verlängertem Schalldämpferanteil.

Einschl.
Flachbettdämmschale, zur Reduzierung des
Abstrahlgeräusches aus schalldämmendem Material
innerhalb des Gehäuses angeordnet, daher gleiche
Außenabmessungen.

Querschnitt  :  850/250 mm
Laenge  :  1.250 mm
Menge: 2,000 St

**1.2.270 Schallgedämpfter Volumenstromregler**
Schallgedämpfter Volumenstromregler
wie vor, jedoch:

Querschnitt  :  550/250 mm
Laenge  :  1.250 mm
Menge: 1,000 St

**1.2.280 Schallgedämpfter Volumenstromregler**
Schallgedämpfter Volumenstromregler
wie vor, jedoch:

Querschnitt  :  705/375 mm
Laenge  :  2.000 mm
Menge: 1,000 St

**1.2.290 Schallgedämpfter Volumenstromregler**
Schallgedämpfter Volumenstromregler
wie vor, jedoch:

zum Einsatz in Abluftsystemen, mit elektrischem Regler,
Steuerspannung 24 V AC, 50/60 Hz,
Temperaturkompensation 10-40°C, werkseitig verdrahtet
und justiert.

Mit verlängertem Schalldämpferanteil.

Querschnitt  :  850/250 mm
Laenge  :  1.250 mm
Menge: 2,000 St

**1.2.300 Schallgedämpfter Volumenstromregler**
Schallgedämpfter Volumenstromregler
wie vor, jedoch:

zum Einsatz in Abluftsystemen, mit elektrischem Regler,
Steuerspannung 24 V AC, 50/60 Hz,
Temperaturkompensation 10-40°C, werkseitig verdrahtet
und justiert.

Mit verlängertem Schalldämpferanteil.

Querschnitt  :  550/250 mm
Laenge  :  1.250 mm
Menge: 1,000 St

**1.2.310 Schallgedämpfter Volumenstromregler**
Schallgedämpfter Volumenstromregler
wie vor, jedoch:

zum Einsatz in Abluftsystemen, mit elektrischem Regler,
Steuerspannung 24 V AC, 50/60 Hz,
Temperaturkompensation 10-40°C, werkseitig verdrahtet
und justiert.

Mit verlängertem Schalldämpferanteil.

Querschnitt  :  705/375 mm
Laenge  :  2.000 mm
Menge: 1,000 St

**1.2.320 Wetterschutzgitter 1.000x840mm**
Außenluftansaug- bzw. Abluftgitter
mit feststehenden, regenabweisenden
Lamellen und hintergebautem Maschendrahtgitter.
- Rahmen und Lamellen aus verzinktem
  Stahlblech, mit Maschendrahtgitter
  aus verzinktem Stahl.

Lackiert nach Festlegung Architektur
(RAL-Farbton)

Breite (mm): 1.000
Höhe  (mm): 840
Material  : STAHLBL. VERZ.
Menge: 1,000 St

**1.2.330 Rechteckige Fortluftturm**
Rechteckige Fortluftturm in Edelstahl 1.4301
mit angeschrägter Dachform, die Lammellen
sind bündig auszuführen, rundumlaufend.
Neigung der Lamellen 45°. Zul. max Geschwin- digkeit
2,0 m/s im Lammellenquerschnitt
Der Sockel des Turms als Bodenplatte mit
Dachdurchführung, so dass im Innern das Kanalsystem
direkt angeschlossen werden kann.

Abmessung: 700x1000x1500mm (BxLxH)
Menge: 1,000 St

**1.2.340 Runder Aussenluft-/ Fortluftturm**
Runder Aussenluft-/ Fortluftturm in Edelstahl 1.4301
mit angeschrägter Dachform, die Lammellen
sind bündig auszuführen, rundumlaufend.
Neigung der Lamellen 45°. Zul. max Geschwin- digkeit
2,0 m/s im Lammellenquerschnitt
Der Sockel des Turms als Bodenplatte mit
Dachdurchführung, so dass im Innern das Kanalsystem
direkt angeschlossen werden kann.

Abmessung: D-Aussen =  400 mm
  H = 1.500 mm
Menge: 2,000 St

**1.2.350 Decken-Impulsauslass**
Quadratischer Decken-Impulsauslass zum Einsatz in Zu-
und Abluftanlagen von Komforträumen bis 4 m Höhe.
Bestehend aus einer einfach zu reinigenden
quadratischen Frontplatte, mit Ausstanzung versetzt,
aus perforiertem Stahlblech lackiert RAL 9010 (weiß).
Zuluftausführung zusätzlich mit einer Prallplatte und
einem Luftführungstrichter aus Stahlblech lackiert RAL
9005 (schwarz). Die Befestigung erfolgt mittels
verdeckter Montage (-VM) über eine zentrale
Befestigungsschraube. TÜV geprüft nach VDI 6022 Blatt
1+2, sowie DIN 1946 Blatt 2

Größe  : 400mm Ausstanzung sternförmig
Frontplatte : 600x600mm
Luftführung: ZULUFT

Material Frontplatte: STAHLBLECH RAL 9010

einschl. Zubehör:
- Anschlusskasten, aus verzinktem Stahlblech,
  mit Aufhängeösen.
Menge: 30,000 St

**1.2.360 Decken-Impulsauslass**
wie vor jedoch:

Größe  : 310mm Ausstanzung sternförmig
Frontplatte : 600x600mm
Luftführung: ZULUFT

Material Frontplatte: STAHLBLECH RAL 9010

einschl. Zubehör:
- Anschlusskasten, aus verzinktem Stahlblech,
  mit Aufhängeösen.
Menge: 6,000 St

**1.2.370 Decken-Impulsauslass**
wie vor jedoch:

Größe  : 600mm Ausstanzung sternförmig
Frontplatte : 600x600mm
Luftführung: ZULUFT

Material Frontplatte: STAHLBLECH RAL 9010

einschl. Zubehör:
- Anschlusskasten, aus verzinktem Stahlblech,
  mit Aufhängeösen.
Menge: 5,000 St

**1.2.380 Decken-Impulsauslass**
wie vor jedoch:

Größe  : 400mm Ausstanzung sternförmig
Frontplatte : 600x600mm
Luftführung: ABLUFT
Abluftausführung ohne Prallplatte und ohne
Luftführungstrichter.

Material Frontplatte: STAHLBLECH RAL 9010

einschl. Zubehör:
- Anschlusskasten, aus verzinktem Stahlblech,
  mit Aufhängeösen.
Menge: 30,000 St

**1.2.390 Decken-Impulsauslass**
wie vor jedoch:

Größe  : 310mm Ausstanzung sternförmig
Frontplatte : 600x600mm
Luftführung: ABLUFT
Abluftausführung ohne Prallplatte und ohne
Luftführungstrichter.

Material Frontplatte: STAHLBLECH RAL 9010

einschl. Zubehör:
- Anschlusskasten, aus verzinktem Stahlblech,
  mit Aufhängeösen.
Menge: 7,000 St

**1.2.400 Decken-Impulsauslass**
wie vor jedoch:

Größe  : 600mm Ausstanzung sternförmig
Frontplatte : 600x600mm
Luftführung: ABLUFT
Abluftausführung ohne Prallplatte und ohne
Luftführungstrichter.

Material Frontplatte: STAHLBLECH RAL 9010

einschl. Zubehör:
- Anschlusskasten, aus verzinktem Stahlblech,
  mit Aufhängeösen.
Menge: 4,000 St

**1.2.410 Tellerventil Abluft ø 100mm mit Einbaurahmen**
Tellerventil, bestehend aus rundem
Frontrahmen aus Stahlblech
lackiert RAL 9010 (weiß) und mit
umlaufender Schaumstoffdichtung.
Mit Abdeckung auf dem verstellbarem
Ventilteller aus Stahlblech lackiert
RAL 9010 (weiß) zur Luftmengenregulierung. Kontermutter zur
Sicherung der Luftmengeneinstellung,
sowie Gewindespindel aus verzinktem
Stahl.
Einschließlich Einbauring aus
Kunststoff bis Größe 150 Farbe ähnlich
RAL 9010 (weiß), oder aus Stahlblech
verzinkt mit Bajonettverschluss.

- für Abluft mit verstellbarem Ventilteller ohne Abdeckung am Ventilteller.

Größe ø (mm): 100
Material  : STAHLBLECH RAL 9010
Menge: 26,000 St

**1.2.420 Tellerventil Abluft ø150mm mit Einbaurahmen**
Tellerventil wie vor, jedoch
Größe ø (mm): 150
Menge: 1,000 St

**1.2.430 Tellerventil Zuluft ø100mm mit Einbaurahmen**
Tellerventil, bestehend aus rundem
Frontrahmen aus Stahlblech
lackiert RAL 9010 (weiß) und mit
umlaufender Schaumstoffdichtung.
Mit Abdeckung auf dem verstellbarem
Ventilteller aus Stahlblech lackiert
RAL 9010 (weiß) zur Luftmengenregulierung. Kontermutter zur
Sicherung der Luftmengeneinstellung,
sowie Gewindespindel aus verzinktem
Stahl.
Einschließlich Einbauring aus
Kunststoff bis Größe 150 Farbe ähnlich
RAL 9010 (weiß), oder aus Stahlblech
verzinkt mit Bajonettverschluss.

Größe ø (mm): 100
Material  : STAHLBLECH RAL 9010
Menge: 7,000 St

**1.2.440 Tellerventil Zuluft ø150mm mit Einbaurahmen**
Tellerventil wie vor, jedoch
Größe ø (mm): 150
Menge: 7,000 St

#### 1.3 LUFTKANALSYSTEM AUS VERZ. STAHLBLECH

*Hinweis*
Anmerkungstext:

Ausführungsrichtlinien Installation

Die gesamte Installation ist durch Bohren und Dübeln
zu befestigen.

Es sind nur Metalldübel mit bauaufsichtlicher Zulassung

zu verwenden.

Als Aufhängungs- und Befestigungssystem ist ein
hochwertiges und einheitliches Fabrikat zu wählen.

Eine Fabrikatsabstimmung mit den Gewerken Heizung,
Sanitär und Elektro hat zwingend vor der Montage zu
erfolgen.

Besonders ist auf die Einhaltung der Schalldämmung
gemäß DIN 4109 und auf die Erfüllung der Brandschutzbestimmungen (min. schwer entflammbare Materialien)
sowie auf eine auf die Medien abgestimmte Temperaturbeständigkeit zu achten.

*Hinweis*
Hygiene Luftleitungen

Werden Luftleitungen (Kanäle und Rohre) abschnittsweise
montiert (z.B. auch im Bereich von Paßstücken), sind
offene Luftleitungen (Kanäle und Rohre mit Baufolie vor
Verschmutzung (Baustaub) zu schützen.

Ebenfalls sind sämtliche auf der Baustelle
angelieferten Luftleitungen (Kanäle und Rohre) bis zum
Zeitpunkt der Montage mit Baufolie vor Verschmutzungen
zu schützen.

Gleiches gilt für Rundrohre, Wickelfalzrohre usw.

Luftleitungskanäle
In hochinstallierten Bereichen wie z.B.
Installationsschächten, Technikzentralen,
Kreuzungsbereichen usw., ist die Kanalmontage mit den
übrigen Gewerken, z.B. der Wärmedämmfirma, abzustimmen
und ggf. in mehreren zeitlich getrennten
Montageabschnitten durchzuführen.

Ebenfalls sind in diesen Bereichen der Wärmedämmfirma
die Kanäle vor der Montage, zur Ausführung der
Dämmarbeiten (nicht in Montageposition) zur Verfügung
zu stellen, und anschließend in gedämmten Zustand unter
besonderer Berücksichtigung der Wärmedämmung (Schutz
vor Beschädigung) zu montieren.

Aufmaß
Der Wärmedämmfirma sind aktuelle und gültige EDV-Listen
der Kanaloberflächenberechnungen nach DIN 18379
einschl. der Wärmedämm-Massen 2-fach in Kopie zur
Verfügung zu stellen.
Die unterschiedlichen Dämmaterialien und Dämmstärken
sind entsprechend zu berücksichtigen.

Die hieraus resultierenden Mehraufwendungen sind in die
Einheitspreise der Kanäle und Luftleitungen
einzukalkulieren.
Eine besondere Vergütung hierfür erfolgt nicht.

**1.3.10 Luftltg. rechteckig Stahl verz Kanten-L bis 500mm WD 0,8mm**
STLB-Bau 2010-04 075
Luftleitung, rechteckig, Dichtheitsklasse C DIN EN
1507, Druckklasse 2 DIN EN 1507, aus verzinktem Stahl,
gefalzt, Kantenlänge bis 500 mm, Wanddicke 0,8 mm,
Verbindung mit Winkelflansch, mit Schrauben aus
nichtrostendem Stahl und Dichtung, min./max. Temperatur
der geförderten Luft -15 bis 40 Grad C, mit
Aufhänge-/Auflagekonstruktion DIN EN 12236,
schallgedämmt, mit bauaufsichtlich zugelassenen
Befestigungsmitteln, Befestigungsuntergrund Stahlbeton.
Menge: 250,000 m2

**1.3.20 Luftltg. rechteckig Stahl verz Kanten-L 500-1000mm WD 0,8mm**
STLB-Bau 2010-04 075
Luftleitung, rechteckig, Dichtheitsklasse C DIN EN
1507, Druckklasse 2 DIN EN 1507, aus verzinktem Stahl,
gefalzt, Kantenlänge über 500 bis 1000 mm, Wanddicke
0,8 mm, Verbindung mit Winkelflansch, mit Schrauben aus
nichtrostendem Stahl und Dichtung, min./max. Temperatur
der geförderten Luft -15 bis 40 Grad C, mit
Aufhänge-/Auflagekonstruktion DIN EN 12236,
schallgedämmt, mit bauaufsichtlich zugelassenen
Befestigungsmitteln, Befestigungsuntergrund Stahlbeton.
Menge: 140,000 m2

**1.3.30 Luftltg. rechteckig Stahl verz Kanten-L 1000-1500mm WD 0,8mm**
STLB-Bau 2010-04 075
Luftleitung, rechteckig, Dichtheitsklasse C DIN EN
1507, Druckklasse 2 DIN EN 1507, aus verzinktem Stahl,
gefalzt, Kantenlänge über 1000 bis 1500 mm, Wanddicke
0,8 mm, Verbindung mit Winkelflansch, mit Schrauben aus
nichtrostendem Stahl und Dichtung, min./max. Temperatur
der geförderten Luft -15 bis 40 Grad C, mit
Aufhänge-/Auflagekonstruktion DIN EN 12236,
schallgedämmt, mit bauaufsichtlich zugelassenen
Befestigungsmitteln, Befestigungsuntergrund Stahlbeton.
Menge: 100,000 m2

**1.3.40 Formstück rechteckig Stahl verz Kanten-L bis 500mm**
STLB-Bau 2010-04 075
Formstück für Luftleitung, rechteckig,
Luftdichtheitsklasse C DIN EN 1507, aus verzinktem
Stahl, gefalzt, Kantenlänge bis 500 mm, Wanddicke 0,8
mm, Verbindung mit Winkelflansch, mit Schrauben aus
nichtrostendem Stahl und Dichtung, min./max. Temperatur
der geförderten Luft -15 bis 40 Grad C, mit
Aufhänge-/Auflagekonstruktion DIN EN 12236,
schallgedämmt, mit bauaufsichtlich zugelassenen
Befestigungsmitteln, Befestigungsuntergrund Stahlbeton.
Menge: 160,000 m2

**1.3.50 Formstück rechteckig Stahl verz Kanten-L 500-1000mm**
STLB-Bau 2010-04 075
Formstück für Luftleitung, rechteckig,
Luftdichtheitsklasse C DIN EN 1507, aus verzinktem
Stahl, gefalzt, Kantenlänge über 500 bis 1000 mm,
Wanddicke 0,8 mm, Verbindung mit Winkelflansch, mit
Schrauben aus nichtrostendem Stahl und Dichtung,
min./max. Temperatur der geförderten Luft -15 bis 40
Grad C, mit Aufhänge-/Auflagekonstruktion DIN EN 12236,
schallgedämmt, mit bauaufsichtlich zugelassenen
Befestigungsmitteln, Befestigungsuntergrund Stahlbeton.
Menge: 150,000 m2

**1.3.60 Formstück rechteckig Stahl verz Kanten-L 1000-1500mm**
STLB-Bau 2010-04 075
Formstück für Luftleitung, rechteckig,
Luftdichtheitsklasse C DIN EN 1507, aus verzinktem
Stahl, gefalzt, Kantenlänge über 1000 bis 1500 mm,
Wanddicke 0,8 mm, Verbindung mit Winkelflansch, mit
Schrauben aus nichtrostendem Stahl und Dichtung,
min./max. Temperatur der geförderten Luft -15 bis 40
Grad C, mit Aufhänge-/Auflagekonstruktion DIN EN 12236,
schallgedämmt, mit bauaufsichtlich zugelassenen
Befestigungsmitteln, Befestigungsuntergrund Stahlbeton.
Menge: 80,000 m2

*Hinweis*
Rohrleitungssystem

mit spiralgefalzten Wickelrohren, mind.
o,8 mm Blechstaerke, in komplett verzinkter Ausfuehrung, mit den zusaetzlichen Standartformstuecken; einschl.
Verbindungs-, Befestigungs- und Dichtungsmaterialien.
Komplett liefern und montieren.

Im einzelnen bestehend aus :

**1.3.70 Wickelfalzrohr Stahl verz DN100 -750-2000Pa**
Wickelfalzrohr wie vor, jedoch DN 100
Menge: 60,000 m

**1.3.80 Wickelfalzrohr Stahl verz DN125 -750-2000Pa**
Wickelfalzrohr wie vor, jedoch DN 125
Menge: 5,000 m

**1.3.90 Wickelfalzrohr Stahl verz DN160 -750-2000Pa**
Wickelfalzrohr wie vor, jedoch DN 160
Menge: 150,000 m

**1.3.100 Wickelfalzrohr Stahl verz DN200 -750-2000Pa**
Wickelfalzrohr wie vor, jedoch DN 200
Menge: 5,000 m

**1.3.110 Wickelfalzrohr Stahl verz DN250 -750-2000Pa**
Wickelfalzrohr wie vor, jedoch DN 250
Menge: 40,000 m

**1.3.120 Wickelfalzrohr Stahl verz DN315 -750-2000Pa**
Wickelfalzrohr wie vor, jedoch DN 315
Menge: 5,000 m

**1.3.130 Wickelfalzrohr Stahl verz DN355 -750-2000Pa**
Wickelfalzrohr wie vor, jedoch DN 355
Menge: 10,000 m

**1.3.140 Abzweigstück 90Grad Stahl verz DN100 -750-2000Pa**
STLB-Bau 2010-04 075
Abzweigstück, Luftdichtheitsklasse C DIN EN 12237, 90
Grad, Maße DIN EN 1506, aus verzinktem Stahl, größter
DN 100, geschraubt/genietet, mit Dichtungsband,
min./max. Temperatur der geförderten Luft -15 bis 40
Grad C, Druckbereich von -750 bis 2000 Pa.
Menge: 1,000 St

**1.3.150 Abzweigstück 90Grad Stahl verz DN125 -750-2000Pa**
Abzweigstück wie vor, jedoch
größter DN 125
Menge: 1,000 St

**1.3.160 Abzweigstück 90Grad Stahl verz DN160 -750-2000Pa**
Abzweigstück wie vor, jedoch
größter DN 160
Menge: 15,000 St

**1.3.170 Abzweigstück 90Grad Stahl verz DN200 -750-2000Pa**
Abzweigstück wie vor, jedoch
größter DN 200
Menge: 1,000 St

**1.3.180 Abzweigstück 90Grad Stahl verz DN250 -750-2000Pa**
Abzweigstück wie vor, jedoch
größter DN 250
Menge: 22,000 St

**1.3.190 Abzweigstück 90Grad Stahl verz DN315 -750-2000Pa**
Abzweigstück wie vor, jedoch
größter DN 315
Menge: 1,000 St

**1.3.200 Abzweigstück 90Grad Stahl verz DN355 -750-2000Pa**
Abzweigstück wie vor, jedoch
größter DN 355
Menge: 5,000 St

**1.3.210 Bogen 30Grad Stahl verz DN100 -750-2000Pa**
Bogen, Luftdichtheitsklasse C DIN EN 12237, Biegeradius
größer gleich 1 DN, 30 Grad, Maße DIN EN 1506, aus
verzinktem Stahl, DN 100, geschraubt/genietet, mit
Dichtungsband, min./max. Temperatur der geförderten
Luft -15 bis 40 Grad C, Druckbereich von -750 bis 2000
Pa.
Menge: 1,000 St

**1.3.220 Bogen 30Grad Stahl verz DN125 -750-2000Pa**
Bogen wie vor, jedoch DN 125
Menge: 1,000 St

**1.3.230 Bogen 30Grad Stahl verz DN160 -750-2000Pa**
Bogen wie vor, jedoch DN 160
Menge: 1,000 St

**1.3.240 Bogen 30Grad Stahl verz DN200 -750-2000Pa**
Bogen wie vor, jedoch DN 200
Menge: 1,000 St

**1.3.250 Bogen 30Grad Stahl verz DN250 -750-2000Pa**
Bogen wie vor, jedoch DN 250
Menge: 1,000 St

**1.3.260 Bogen 30Grad Stahl verz DN315 -750-2000Pa**
Bogen wie vor, jedoch DN 315
Menge: 1,000 St

**1.3.270 Bogen 30Grad Stahl verz DN355 -750-2000Pa**
Bogen wie vor, jedoch DN 355
Menge: 1,000 St

**1.3.280 Bogen 45Grad Stahl verz DN100 -750-2000Pa**
Bogen, Luftdichtheitsklasse C DIN EN 12237, Biegeradius
größer gleich 1 DN, 45 Grad, Maße DIN EN 1506, aus
verzinktem Stahl, DN 100, geschraubt/genietet, mit
Dichtungsband, min./max. Temperatur der geförderten
Luft -15 bis 40 Grad C, Druckbereich von -750 bis 2000
Pa.
Menge: 3,000 St

**1.3.290 Bogen 45Grad Stahl verz DN125 -750-2000Pa**
Bogen wie vor, jedoch DN 125
Menge: 1,000 St

**1.3.300 Bogen 45Grad Stahl verz DN160 -750-2000Pa**
Bogen wie vor, jedoch DN 160
Menge: 4,000 St

**1.3.310 Bogen 45Grad Stahl verz DN200 -750-2000Pa**
Bogen wie vor, jedoch DN 200
Menge: 1,000 St

**1.3.320 Bogen 45Grad Stahl verz DN250 -750-2000Pa**
Bogen wie vor, jedoch DN 250
Menge: 3,000 St

**1.3.330 Bogen 45Grad Stahl verz DN315 -750-2000Pa**
Bogen wie vor, jedoch DN 315
Menge: 1,000 St

**1.3.340 Bogen 45Grad Stahl verz DN355 -750-2000Pa**
Bogen wie vor, jedoch DN 355
Menge: 1,000 St

**1.3.350 Bogen 90Grad Stahl verz DN100 -750-2000Pa**
Bogen, Luftdichtheitsklasse C DIN EN 12237, Biegeradius
größer gleich 1 DN, 90 Grad, Maße DIN EN 1506, aus
verzinktem Stahl, DN 100, geschraubt/genietet, mit
Dichtungsband, min./max. Temperatur der geförderten
Luft -15 bis 40 Grad C, Druckbereich von -750 bis 2000
Pa.
Menge: 6,000 St

**1.3.360 Bogen 90Grad Stahl verz DN125 -750-2000Pa**
Bogen wie vor, jedoch DN 125
Menge: 1,000 St

**1.3.370 Bogen 90Grad Stahl verz DN160 -750-2000Pa**
Bogen wie vor, jedoch DN 160
Menge: 100,000 St

**1.3.380 Bogen 90Grad Stahl verz DN200 -750-2000Pa**
Bogen wie vor, jedoch DN 200
Menge: 1,000 St

**1.3.390 Bogen 90Grad Stahl verz DN250 -750-2000Pa**
Bogen wie vor, jedoch DN 250
Menge: 14,000 St

**1.3.400 Bogen 90Grad Stahl verz DN315 -750-2000Pa**
Bogen wie vor, jedoch DN 315
Menge: 1,000 St

**1.3.410 Bogen 90Grad Stahl verz DN355 -750-2000Pa**
Bogen wie vor, jedoch DN 355
Menge: 6,000 St

**1.3.420 Bundkragen Stahl verz DN100 -750-2000Pa**
Bundkragen, Luftdichtheitsklasse C DIN EN 12237, aus
verzinktem Stahl, DN 100, zum Einstecken, mit
Lippendichtung, min./max. Temperatur der geförderten
Luft -15 bis 40 Grad C, Druckbereich von -750 bis 2000
Pa.
Menge: 1,000 St

**1.3.430 Bundkragen Stahl verz DN125 -750-2000Pa**
Bundkragen wie vor, jedoch DN 125
Menge: 1,000 St

**1.3.440 Bundkragen Stahl verz DN160 -750-2000Pa**
Bundkragen wie vor, jedoch DN 160
Menge: 1,000 St

**1.3.450 Bundkragen Stahl verz DN200 -750-2000Pa**
Bundkragen wie vor, jedoch DN 200
Menge: 1,000 St

**1.3.460 Bundkragen Stahl verz DN250 -750-2000Pa**
Bundkragen wie vor, jedoch DN 250
Menge: 1,000 St

**1.3.470 Enddeckel Stahl verz DN100 -750-2000Pa**
Enddeckel, Luftdichtheitsklasse C DIN EN 12237, aus
verzinktem Stahl, DN 100, zum Einstecken, mit
Lippendichtung, min./max. Temperatur der geförderten
Luft -15 bis 40 Grad C, Druckbereich von -750 bis 2000
Pa.
Menge: 2,000 St

**1.3.480 Enddeckel Stahl verz DN125 -750-2000Pa**
Enddeckel wie vor, jedoch DN 125
Menge: 2,000 St

**1.3.490 Enddeckel Stahl verz DN160 -750-2000Pa**
Enddeckel wie vor, jedoch DN 160
Menge: 2,000 St

**1.3.500 Enddeckel Stahl verz DN200 -750-2000Pa**
Enddeckel wie vor, jedoch DN 200
Menge: 2,000 St

**1.3.510 Enddeckel Stahl verz DN250 -750-2000Pa**
Enddeckel wie vor, jedoch DN 250
Menge: 2,000 St

**1.3.520 Enddeckel Stahl verz DN355 -750-2000Pa**
Enddeckel wie vor, jedoch DN 355
Menge: 2,000 St

**1.3.530 Muffe Stahl verz DN100 -750-2000Pa**
Muffe, Luftdichtheitsklasse C DIN EN 12237, Maße DIN EN
1506, aus verzinktem Stahl, DN 100, min./max.
Temperatur der geförderten Luft -15 bis 40 Grad C,
Druckbereich von -750 bis 2000 Pa.
Menge: 4,000 St

**1.3.540 Muffe Stahl verz DN125 -750-2000Pa**
Muffe wie vor, jedoch DN 125
Menge: 1,000 St

**1.3.550 Muffe Stahl verz DN160 -750-2000Pa**
Muffe wie vor, jedoch DN 160
Menge: 3,000 St

**1.3.560 Muffe Stahl verz DN200 -750-2000Pa**
Muffe wie vor, jedoch DN 200
Menge: 1,000 St

**1.3.570 Muffe Stahl verz DN250 -750-2000Pa**
Muffe wie vor, jedoch DN 250
Menge: 7,000 St

**1.3.580 Muffe Stahl verz DN315 -750-2000Pa**
Muffe wie vor, jedoch DN 315
Menge: 2,000 St

**1.3.590 Muffe Stahl verz DN355 -750-2000Pa**
Muffe wie vor, jedoch DN 355
Menge: 2,000 St

**1.3.600 Reinigungsdeckel Stahl verz DN100 -750-2000Pa**
STLB-Bau 2010-04 075
Reinigungsdeckel, Luftdichtheitsklasse C DIN EN 12237,
aus verzinktem Stahl, DN 100, zum Einstecken, mit
Lippendichtung, min./max. Temperatur der geförderten
Luft -15 bis 40 Grad C, Druckbereich von -750 bis 2000
Pa.
Menge: 1,000 St

**1.3.610 Reinigungsdeckel Stahl verz DN125 -750-2000Pa**
Reinigungsdeckel wie vor, jedoch DN 125
Menge: 1,000 St

**1.3.620 Reinigungsdeckel Stahl verz DN160 -750-2000Pa**
Reinigungsdeckel wie vor, jedoch DN 160
Menge: 1,000 St

**1.3.630 Reinigungsdeckel Stahl verz DN200 -750-2000Pa**
Reinigungsdeckel wie vor, jedoch DN 200
Menge: 1,000 St

**1.3.640 Reinigungsdeckel Stahl verz DN224 -750-2000Pa**
Reinigungsdeckel wie vor, jedoch DN 224
Menge: 1,000 St

**1.3.650 Reinigungsdeckel Stahl verz DN250 -750-2000Pa**
Reinigungsdeckel wie vor, jedoch DN 250
Menge: 1,000 St

**1.3.660 Reinigungsdeckel Stahl verz DN315 -750-2000Pa**
Reinigungsdeckel wie vor, jedoch DN 315
Menge: 1,000 St

**1.3.670 Übergangsstück konisch Stahl verz DN125 -750-2000Pa**
STLB-Bau 2010-04 075
Übergangsstück, Luftdichtheitsklasse C DIN EN 12237,
konisch, Maße DIN EN 1506, aus verzinktem Stahl,
größter DN 125, geschraubt/genietet, mit Dichtungsband,
min./max. Temperatur der geförderten Luft -15 bis 40
Grad C, Druckbereich von -750 bis 2000 Pa.
Menge: 1,000 St

**1.3.680 Übergangsstück konisch Stahl verz DN160 -750-2000Pa**
Übergangsstück, Luftdichtheitsklasse C DIN EN 12237,
konisch, Maße DIN EN 1506, aus verzinktem Stahl,
größter DN 160, geschraubt/genietet, mit Dichtungsband,
min./max. Temperatur der geförderten Luft -15 bis 40
Grad C, Druckbereich von -750 bis 2000 Pa.
Menge: 1,000 St

**1.3.690 Übergangsstück konisch Stahl verz DN200 -750-2000Pa**
Übergangsstück wie vor, jedoch
größter DN 200
Menge: 1,000 St

**1.3.700 Übergangsstück konisch Stahl verz DN250 -750-2000Pa**
Übergangsstück wie vor, jedoch
größter DN 250
Menge: 4,000 St

**1.3.710 Übergangsstück konisch Stahl verz DN315 -750-2000Pa**
Übergangsstück wie vor, jedoch
größter DN 315
Menge: 1,000 St

**1.3.720 Übergangsstück konisch Stahl verz DN355 -750-2000Pa**
Übergangsstück wie vor, jedoch
größter DN 355
Menge: 2,000 St

**1.3.730 Luftltg. rund flexibel Stahl DN100**
Luftleitung, rund, flexibel, aus Stahl, DN 100,
Verbindung mit Spannschelle und Spannschloss, min./max.
Temperatur der geförderten Luft -15 bis 40 Grad C.
Menge: 20,000 m

**1.3.740 Luftltg. rund flexibel Stahl DN125**
Luftleitung wie vor, jedoch DN 125
Menge: 5,000 m

**1.3.750 Luftltg. rund flexibel Stahl DN160**
Luftleitung wie vor, jedoch DN 160
Menge: 50,000 m

**1.3.760 Luftltg. rund flexibel Stahl DN200**
Luftleitung wie vor, jedoch DN 200
Menge: 5,000 m

**1.3.770 Luftltg. rund flexibel Stahl DN250**
Luftleitung wie vor, jedoch DN 250
Menge: 10,000 m

**1.3.780 Luftltg. rund flexibel Stahl DN315**
Luftleitung wie vor, jedoch DN 315
Menge: 5,000 m

**1.3.790 Luftltg. rund flexibel Stahl DN355**
Luftleitung wie vor, jedoch DN 355
Menge: 5,000 m

#### 1.4 WÄRMEDÄMMARBEITEN

**1.4.10 Wärmedämmung Luftltg. Mineralwolle Lamellenmatte druckfest D 30mm Blech**
STLB-Bau 2010-04 047
Wärmedämmung einschl. Ummantelung an haus- und
betriebstechnischen Anlagen, an Luftleitung,
rechteckig, im Gebäude, in Bereichen mit Behinderung
durch technische Einrichtungen, Dämmung aus
Mineralwolle, als Lamellenmatte, druckfest,
Brandverhaltensklasse DIN EN 13501-1 A1
(nichtbrennbar), Wärmeleitfähigkeit 0,035 W/(mK) bei 40
Grad C Mitteltemperatur DIN EN 12667, Dicke 30 mm,
Verarbeitung nach Herstellerangabe, Ummantelung DIN
4140 aus nichtprofiliertem Blech, Stahl, feuerverzinkt,
Dicke 0,6 mm, Überlappungen verschrauben und mit
plastischem Dichtstoff abdichten.
Menge: 50,000 m2

**1.4.20 Wärmedämmung Luftltg. Mineralwolle Lamellenmatte druckfest D 30mm**
STLB-Bau 2010-04 047
Wärmedämmung ohne Ummantelung an haus- und
betriebstechnischen Anlagen, an Luftleitung,
rechteckig, im Gebäude, in Bereichen mit Behinderung
durch technische Einrichtungen, Dämmung aus
Mineralwolle, als Lamellenmatte, druckfest,
Brandverhaltensklasse DIN EN 13501-1 A1
(nichtbrennbar), Wärmeleitfähigkeit 0,035 W/(mK) bei 40
Grad C Mitteltemperatur DIN EN 12667, Dicke 30 mm,
Verarbeitung nach Herstellerangabe.
Menge: 450,000 m2

**1.4.30 Wärmedämmung Luftltg. Mineralwolle Lamellenmatte druckfest D 30mm Blech**
STLB-Bau 2010-04 047
Wärmedämmung einschl. Ummantelung an haus- und
betriebstechnischen Anlagen, an Luftleitung, rund, im
Gebäude, in Bereichen mit Behinderung durch technische
Einrichtungen, Dämmung aus Mineralwolle, als
Lamellenmatte, druckfest, Brandverhaltensklasse DIN EN
13501-1 A1 (nichtbrennbar), Wärmeleitfähigkeit 0,035
W/(mK) bei 40 Grad C Mitteltemperatur DIN EN 12667,
Dicke 30 mm, Verarbeitung nach Herstellerangabe,
Ummantelung DIN 4140 aus nichtprofiliertem Blech,
Stahl, feuerverzinkt, Dicke 0,6 mm, Überlappungen
verschrauben und mit plastischem Dichtstoff abdichten.
Menge: 20,000 m2

**1.4.40 Wärmedämmung Luftltg. Mineralwolle Lamellenmatte druckfest D 30mm**
STLB-Bau 2010-04 047
Wärmedämmung ohne Ummantelung an haus- und
betriebstechnischen Anlagen, an Luftleitung, rund, im
Gebäude, in Bereichen mit Behinderung durch technische
Einrichtungen, Dämmung aus Mineralwolle, als
Lamellenmatte, druckfest, Brandverhaltensklasse DIN EN
13501-1 A1 (nichtbrennbar), Wärmeleitfähigkeit 0,035
W/(mK) bei 40 Grad C Mitteltemperatur DIN EN 12667,
Dicke 30 mm, Verarbeitung nach Herstellerangabe.
Menge: 40,000 m2

**1.4.50 Kältedämmung Luftltg. synth. Kautschuk D 19mm**
STLB-Bau 2010-04 047
Kältedämmung an Luftleitung, rechteckig, im Gebäude, in
Bereichen mit Behinderung durch technische
Einrichtungen, Dämmung aus synthetischem Kautschuk,
Baustoffklasse DIN 4102-1 B1 (schwerentflammbar),
Wärmeleitfähigkeit 0,033 W/(mK) bei 0 Grad C
Mitteltemperatur DIN EN 12667,
Wasserdampfdiffusionswiderstandszahl 10000 DIN EN 13469
und DIN EN 12086, Dicke 19 mm, Verarbeitung nach
Herstellerangabe.
Menge: 30,000 m2

**1.4.60 Kältedämmung Luftltg. synth. Kautschuk D 19mm**
STLB-Bau 2010-04 047
Kältedämmung an Luftleitung, rund, im Gebäude, in
Bereichen mit Behinderung durch technische
Einrichtungen, Dämmung aus synthetischem Kautschuk,
Baustoffklasse DIN 4102-1 B1 (schwerentflammbar),
Wärmeleitfähigkeit 0,033 W/(mK) bei 0 Grad C
Mitteltemperatur DIN EN 12667,
Wasserdampfdiffusionswiderstandszahl 10000 DIN EN 13469
und DIN EN 12086, Dicke 19 mm, Verarbeitung nach
Herstellerangabe.
Menge: 15,000 m2

**1.4.70 Brandschutzbekl. L90 Luftltg. Kalziumsilikat-Platte**
STLB-Bau 2010-04 047
Brandschutzbekleidung mit allgemeinem bauaufsichtlichen
Prüfzeugnis bzw. DIN 4102-4, Feuerwiderstandsklasse L
90 DIN 4102-6, an waagerechter Luftleitung, rechteckig,
mit Brandschutzplatten aus Kalziumsilikat, Luftleitung
aus feuerverzinktem Stahl, in Bereichen mit Behinderung
durch technische Einrichtungen, im Gebäude, Oberkante
Brandschutzbekleidung über Gelände/Fußboden bis 3,5 m.
Menge: 20,000 m2

**1.4.80 Brandschutzbekl. K90 L90 Luftltg. Kalziumsilikat-Platte Decke**
STLB-Bau 2010-04 047
Brandschutzbekleidung im Bereich zwischen Massivbauteil
und ausgelagerter Brandschutzklappe, gemäß allgemeiner
bauaufsichtlicher Zulassung der Brandschutzklappe,
Feuerwiderstandsklasse der Brandschutzklappe K 90 DIN
4102-6, Feuerwiderstandsklasse der
Brandschutzbekleidung L 90 DIN 4102-6, an Luftleitung,
rechteckig, senkrecht, aus feuerverzinktem Stahl, mit
Brandschutzplatten aus Kalziumsilikat,
im Gebäude, Oberkante Brandschutzbekleidung über
Gelände/Fußboden bis 3,5 m, Decke aus Beton, Dicke 200
mm,
Auslagerungslänge (Abstand zwischen Massivbauteil und
Kragen der Brandschutzklappe) bis 500 mm, Ausführung
4-seitig.
Menge: 10,000 m2

*Hinweis*
Einmörteln von Brandschutzklappen
mit einem pumpfähigen Brandschutzmörtel
der Mörtelgruppe III nach DIN 1053 zur
manuellen und maschinellen Verarbeitung.

Der Mörtel soll über folgende Eigenschaften
verfügen:
Der Mörtel ist selbstverdichtend, dicht gegen
Feuer und Rauchgase und hat eine speziell
hohe Untergrundhaftung und Standfestigkeit.
Phenol-, Asbest- bzw. Halogenfrei. Werktrockenmörtel nach DIN 18557 bestehend
aus mineralischen Bindemitteln und
Zuschlagstoffen (gipsfrei).

**1.4.90 Brandschutzklappe einmörteln bis zu 2.000 mm**
Leistung wie zuletzt in vollem Wortlaut
beschrieben, jedoch:

Brandschutzklappe mit einer umlaufenden
Kantenlänge von jeweils bis zu 2.000 mm
Spaltbreite bis zu 100 mm
Menge: 20,000 St

**1.4.100 Brandschutzklappe einmörteln bis zu 3.000 mm**
Leistung wie zuletzt in vollem Wortlaut
beschrieben, jedoch:

Brandschutzklappe mit einer umlaufenden
Kantenlänge von jeweils bis zu 3.000 mm
Spaltbreite bis zu 100 mm
Menge: 2,000 St

**1.4.110 Sachverständigen-Abnahme an Wanddurchführungen R30/R90**
Sachverständigen-Abnahme
durch einen Sachverständigen baubegleitend an
Wand-/Deckendurchführung R30 / R90, einschl.
Protokollierung abschnittsweise entsprechend
der Durchführung der Montage in mehreren
Abschnitten von jeweils rund 30 Durchführungen.

Die Leistung umfaßt:

- Abnahme der Wand- und Deckendurchführungen
- Abnahme des bauseitigen Verschlusses der
  Restöffnungen
- Eigenverantwortliche Vorprüfung der Durchführungen
- Koordination und rechtzeitige Bestellung/Information
  des Sachverständigen
- Bereitstellung von Fachpersonal, Leitern/Gerüste
  und Handlampen für die gesamte Dauer der Abnahmen
  einschl. Vorführung der Durchführungen.
- Sämtliche Prüfkosten einschl. Nebenkosten für die
  Abnahme.

Werden durch Verschulden des Auftragnehmers mehrere
Abnahmen erforderlich, ist er zur Kostenübernahme der
weiteren Abnahmen verpflichtet.

Abrechnungseinheit:
1 St Wand-/Deckendurchführung entspricht
1 St Sachverständigen-Abnahme entsprechend Aufmaß.
Menge: 22,000 St

### 2 SONSTIGES

#### 2.1 SONSTIGES

**2.1.10 Wartung**
Wartung während der Verjährungsfrist für Mängelansprüche (4 Jahre).

Es ist vorgesehen, dem AN die Wartung für die Dauer der
Gewährleistung zu übertragen. Nach Ablauf der Ge-
währleistung wird hierfür gesondert der städtische Wartungsvertrag abgeschlossen.

1.) Umfang der Wartung
  Grundlage ist der beiliegende Muster-Wartungsver-
  trag einschl. den Arbeitskarten der AMEV.

2.) Reaktionszeit
  Bei der Kalkulation sind nachfolgende Kriterien
  zu berücksichtigen:
     - 12 Stunden Rufbereitschaft, ohne Samstage,
  Sonn- und Feiertagen.
     - Reaktionszeit für Beginn der Entstörung max.
  1/2 Tag nach der Störungsmeldung (Monteur vor
  Ort)
     - Reaktionszeit telefonisch sofort
     - Ununterbrochene Störungsbearbeitung bis zur Wiederherstellung aller Funktionen und
  störungsfreien Betrieb der Anlage

3.) Reaktionszeit sicherheitsrelevanter Anlagen

4.) Wartungsstützpunkt (Ort):
(Ort)
'
..................................................'
vom Bieter einzutragen
Der Wartungsstützpunkt ist möglichst mit dem Angebot,
spätestens auf Verlangen anzugeben.

Die Wartungskosten sind für die gesamte Verjährungsfrist von 4 Jahren anzubieten.

Die Wartungskosten PRO JAHR sind beim Einheitspreis (EP) einzusetzen.

Die Position beinhaltet alle Teile der Ausschreibung.
Menge: 4,000 Jahr

**2.1.20 Bestandsunterlagen**
Bestandsunterlagen für alle im Leistungsverzeichnis
erfasste Anlagen

Alle nachstehend geforderten Unterlagen sind 3FACH,
jeweils geordnet in Ordnern mit Haupt- und Nebengruppen-Inhaltsverzeichnis BEI DER ABNAHME vorzulegen.
(Sämtliche Unterlagen sind durchzunummerieren).

a) Bestandszeichnungen sind auf der Basis der vom
Architekten über die Bauzeit fortgeschriebenen Werkpläne zu erstellen, als Farbplot (CAD-Zeichnung).

b) Schematische Darstellung als Farbplot (CAD-Zeich-
nung) und Beschreibung der Anlagen (Funktionsbeschreibung)

c) Elektro-Stromlauf- und Schaltpläne

d) Bedienungs- und Wartungsanweisungen einschl.
Checkliste mit Angabe, in welchen Zeitabständen die
Wartungsarbeiten durchzuführen sind.

e) Ersatzteillisten mit genauer Typenangabe und
Adressen der Lieferfirmen

f) Kopien evtl. behördlicher Prüfbescheinigungen sowie
Werksprüfbescheinigungen

g) Einzelprospektunterlagen über die technischen
Anlagen sämtlicher Anlagenteile

h) Bestandszeichnungen, Schemata CD-ROM im AutoCAD
2007dwg oder DXF-Format sowie als pdf-Datei.

i) In die Schemata sind die Volumen- bzw. Massenströme
und Dimensionen einzutragen, sowie die Dämmstärken.

j) Protokoll über alle im Rahmen der Einregulierungsarbeiten durchzuführenden Messungen

k) Protokoll über alle erforderlichen Druck- und Dichtheitsprüfungen

l) In die Schemata sind die Volumen- bzw. Massenströme und Dimensionen einzutragen

m) Sprache, sämtliche Bestandsunterlagen incl. Bescheinigungen sind zwingend in DEUTSCHER SPRACHE beizufügen.

n) Die Bestandsunterlagen sind 2 Wochen vor Abnahme
1-fach zur Prüfung vorzulegen.

Werden die vorstehend aufgeführten Unterlagen vom
Auftragnehmer nicht rechtzeitig (zur Abnahme)
vorgelegt, so wird zunächst die Schlussrechnung
zurückgehalten. Wird trotz Aufforderung die Vorlage der
Unterlagen weiterhin verzögert oder diese nicht
vorgelegt, so werden diese vom Auftraggeber selbst
erstellt. Der hierfür anfallende Aufwand wird dann dem
Auftragnehmer an der Schlussrechnung abgezogen. Diese
Position beinhaltet alle Teile der Ausschreibung zum
Gebäudeteil B und F.
Menge: 1,000 Psch

**2.1.30 Profilstahl**
Profilstahl,
fuer Unterstuetzungen, Aufhaengungen,
Festpunkte etc., einschl. Verschnitt,
Schweiss- und Befestigungsmaterialien
sowie 2-fachem Korrosionsschutzanstrich.
Detailzeichnungen sind durch den Auftragnehmer anzufertigen.
Abrechnung mit den Einheitsgewichten der
zutreffenden DIN-Normen.
Menge: 1500,000 kg

**2.1.40 Gerüst über 2 m**
Auf-und Abbau,sowie Vorhaltung
eines Montagegerüstes,
dessen Arbeitsbühne mehr als 2 m
über Gelände bzw. Fußboden erreicht.
Menge: 1,000 Psch

**2.1.50 Einregulierung**
Fuer Einregulierung und Funktionspruefung der Regel- und Steuereinrichtungen
aller vorstehender Regel- u. Steuereinrichtungen.
Nachfolgende Arbeiten sind durch einen
Spezialisten der Regelfirma, oder durch
einen als Regelungstechniker ausgebildeten Techniker des Auftragnehmers
durchzufuehren :
a.  Ueberpruefen der Schalt- und Steuereinrichtungen, einschl. leistungsgerechte Einstellung und Ueberpruefung der Schutzeinrichtungen.
b.  Einstellen und Justieren der Regler,
  Stellglieder und Schaltelemente;
  Ueberpruefen der Regelfunktionen
  und Regelqualitaet.
c.  Nachregulierungen und Ueberpruefungen der Anlage im ersten Betriebsjahr nach Abnahme der Anlage
Menge: 1,000 Psch

**2.1.60 Elektroanschluesse**
Fuer das Pruefen, Absetzen, Einfuehren
und Auflegen der bauseits verlegten
elektrischen Leitungen an allen elektrischen Geraeten die zur Gesamtanlage
gehoeren wie Schaltschrank, Fuehlern,
Antrieben udgl. einschl. aller Kleinteile, Kabeldurchfuehrungen, Dichtungsmaterialien usw. sowie eine örtliche
Erstprüfung der Geräte nach VDE 0100/600
einschl. Messprotokoll.
Menge: 1,000 Psch

**2.1.70 Einweisung**
Einweisung des Bedienpersonals
in die Bedienung der technischen Anlagenteile, gegebenenfalls auch mehrfach.
Menge: 1,000 Psch

*Hinweis*
Stundenlohnarbeiten durch Arbeitskräfte auf Anordnung
des AG ausführen. Der Verrechnungssatz für die
jeweilige Arbeitskraft umfasst sämmtliche Aufwendungen
wie Lohn- und Gehaltskosten, Lohn- und Gehaltsnebenkosten, Zuschläge, lohngebundene und lohnabhängige
Kosten, sonstige Sozialkosten, Gemeinkosten, Wagnis
und Gewinn.

Zuschläge zu den Verrechnungssätzen für, vom Auftraggeber angeordnete, oder zu vertretende Nacht-,
Sonntags-, Feiertags- und Mehrarbeit (Überstunden) sind
gesondert nachzuweisen; sie werden in Höhe der
tatsächlich angefallenen tariflichen Mehrkosten
zuzüglich
dem Beitrag zur gesetzlichen Unfallversicherung
vergütet.
Bei Mehrarbeit (Überstunden) werden zusätzlich die
Sozialkosten vergütet.

Erschwerniszulagen werden grundsätzlich nicht gewährt!

Auf Stundenlohn werden ausgeführt:

- sonstige Arbeiten nach Anordnung des AG

**2.1.80 Techniker/-in**
Stundenlohnarbeiten durch Techniker/-in
auf Anordnung des AG ausführen.
Menge: 5,000 h

**2.1.90 Obermonteur/-in**
Stundenlohnarbeiten durch Obermonteur/-in
auf Anordnung des AG ausführen.
Menge: 10,000 h

**2.1.100 Monteur/-in**
Stundenlohnarbeiten durch Monteur/-in
auf Anordnung des AG ausführen.
Menge: 20,000 h

**2.1.110 Helfer/-in**
Stundenlohnarbeiten durch Helfer/-in
auf Anordnung des AG ausführen.
Menge: 20,000 h

*Hinweis*
Kernbohrungen durch Stahlbetonwände und - decken
einschl. des erforderlichen Maschinentransport, der
Baustelleneinrichtung, Gerüste usw. . Die
Baustellenanfahrt ist ebenfalls in die Einheitspreise
einzurechnen. Kernbohrungen werden von der Bauleitung
angegeben. Für Baustahl und Wasserabsaugung wird kein
Zuschlag vergütet.

**2.1.120 Kernbohrung in Stahlbeton Durchm. 50-100mm T 25-30cm**
Kernbohrung in Stahlbeton, waagerecht/ senkrecht,
Bohrdurchmesser über 50 bis 100 mm, Bohrtiefe über 25
bis 30 cm, einschl. Lösen des Bohrkerns aus dem Gefüge
und Lagerung des anfallenden Kerns im Behälter des AN.
Menge: 20,000 cm

**2.1.130 desgl. wie vor, jedoch Durchm. 100 - 150mm**
desgleichen wie vor, jedoch: Durchm.  100 - 150mm
Menge: 20,000 cm

**2.1.140 desgl. wie vor, jedoch Durchm. 150 - 200mm**
desgleichen wie vor, jedoch: Durchm.  150 - 200mm
Menge: 20,000 cm

**2.1.150 desgl. wie vor, jedoch Durchm. 200 - 250mm**
desgleichen wie vor, jedoch: Durchm.  200 - 250mm
Menge: 20,000 cm

**2.1.160 desgl. wie vor, jedoch Durchm. 250 - 300mm**
desgleichen wie vor, jedoch: Durchm.  250 - 300mm
Menge: 20,000 cm

*Hinweis*
Kernbohrungen durch Stahlbetonwände und - decken
einschl. des erforderlichen Maschinentransport, der
Baustelleneinrichtung, Gerüste usw. . Die
Baustellenanfahrt ist ebenfalls in die Einheitspreise
einzurechnen. Kernbohrungen werden von der Bauleitung
angegeben. Für Baustahl und Wasserabsaugung wird kein
Zuschlag vergütet.

**2.1.170 Kernbohrung in Mauerwerk Durchm. 50-100mm T 25-30cm**
Kernbohrung in der Wand aus Mauerwerk, waagerecht,
Bohrdurchmesser über 50 bis 100 mm, Bohrtiefe über 25
bis 30 cm, einschl. Lösen des Bohrkerns aus dem Gefüge
und Lagerung des anfallenden Kerns im Behälter des AN.
Menge: 20,000 cm

**2.1.180 desgl. wie vor, jedoch Durchm. 100 - 150mm**
desgleichen wie vor, jedoch: Durchm.  100 - 150mm
Menge: 20,000 cm

**2.1.190 desgl. wie vor, jedoch Durchm. 150 - 200mm**
desgleichen wie vor, jedoch: Durchm.  150 - 200mm
Menge: 20,000 cm

**2.1.200 desgl. wie vor, jedoch Durchm. 200 - 250mm**
desgleichen wie vor, jedoch: Durchm.  200 - 250mm
Menge: 20,000 cm

**2.1.210 desgl. wie vor, jedoch Durchm. 250 - 300mm**
desgleichen wie vor, jedoch: Durchm.  250 - 300mm
Menge: 20,000 cm

**2.1.220 Wandschlitz**
Wandschlitz in Ziegel-oder Kalksandstein-
Mauerwerk, nach vorheriger Absprache mit
dem Statiker, fräsen.
Größe bis 12x8 cm.
Menge: 10,000 m

*Hinweis*
Autokran
--------

**2.1.230 Mobilkran**
Mobilkran auf Baustelle anliefern und
bereitstellen, inkl. späterem Abtransport.
Das Einholen evtl. erforderlicher Genehmigungen
und die Entrichtung von Standgebühren, Vorhaltekosten und Betriebskosten sind in den Einheitspreis
einzurechnen.

Art der auszuführenden Arbeiten:
Lüftungsgeräte und Kälteanlagen auf
2.OG BT B = Dachzentrale heben

Die Aufstellung des Mobilkran ist mit dem
Bauleiter, dem Planer und dem Vertreter
der Feuerwache abzustimmen!
Menge: 1,000 Stck

**2.1.240 Mobilkran-Stunde**
Mobilkran, Betrieb je Stunde

Lohnkosten für das Bedienpersonal bestehend aus:
- Lohn- und Gehaltskosten,
- Lohn- und Gehaltsnebenkosten,
- Sozialkosten einschl. Sozialkassenbeiträge,
- Gemeinkostenanteile, Wagnis, Gewinn und Zuschläge

Zuschläge zu den Verrechnungssätzen für, vom
Auftraggeber angeordnete, oder zu vertretende Nacht-,
Sonntags-, Feiertags- und Mehrarbeit (Überstunden) sind
gesondert nachzuweisen; sie werden in Höhe der
tariflichen Vereinbarung vergütet. Für Nacht-, Sonntags
und Feiertagsarbeit wird als Zuschlag nur der Beitrag
zur gesetzlichen Unfallversicherung vergütet. Für
Mehrarbeit werden zusätzlich die Sozialkosten vergütet.

Erschwerniszulagen werden grundsätzlich nicht gewährt!
Menge: 8,000 Std.

USt %: 19,00
